# Muro de contención de hormigón ciclópeo

- Propiedad del archivo: CYPE INGENIEROS, S.A.
- Formato: FIEBDC-3/2002
- Ámbito geográfico: Chile
- Divisa: CHL
- Costes indirectos: 3.00 %
- Gastos generales: 13.00 %
- Beneficio industrial: 6.00 %
- IVA: 19.00 %

## U Urbanización interior del lote

### UN Contenciones

#### UNM Muros de contención

**UNM015** m³ Muro de contención de hormigón ciclópeo.
Muro de contención de tierras de hormigón ciclópeo, de hasta 3 m de altura, realizado con hormigón H15 (20) 40/6, no expuesto a ciclos hielo-deshielo, exposición a sulfatos despreciable, sin requerimiento de permeabilidad, docilidad blanda, preparado en obra, con cemento grado normal (60% de volumen) y bolón desplazador de 15 a 30 cm de diámetro (40% de volumen). Incluso tubos de PVC para drenaje.
Criterio de valoración económica: El precio no incluye la fundación ni el moldaje.
Incluye: Replanteo del muro. Disposición de los tubos de drenaje. Preparación del hormigón. Vaciado y compactación del hormigón. Colocación de las piedras en el hormigón fresco. Curado del hormigón.
Criterio de medición de proyecto: Volumen medido sobre la sección teórica de cálculo, según documentación gráfica de Proyecto.
Criterio de medición de obra: Se medirá el volumen teórico ejecutado según especificaciones de Proyecto.

| Código | Ud | Descripción | Rendimiento | Precio | Importe |
|---|---|---|---|---|---|
| mt08aaa010a | m³ | Agua. (material) | 0.094 | 924.20 | 86.87 |
| mt01arg000e | m³ | Arena cribada. (material) | 0.328 | 10855.37 | 3560.56 |
| mt01arg001ev | m³ | Árido grueso homogeneizado, de tamaño máximo 40 mm. (material) | 0.502 | 17395.00 | 8732.29 |
| mt08cem000e | kg | Cemento gris en sacos. (material) | 137.592 | 100.67 | 13851.39 |
| mt01arg100b | m³ | Bolón desplazador de 15 a 30 cm de diámetro. (material) | 0.400 | 12943.61 | 5177.44 |
| mt36tie010da | m | Tubo de PVC, serie B, de 75 mm de diámetro y 3 mm de espesor, con extremo abocardado. (material) | 0.050 | 2326.62 | 116.33 |
| mq06hor010 | h | Concretera eléctrica con una capacidad de amasado de 160 l. (maquinaria) | 0.378 | 2262.69 | 855.30 |
| au00auh040 |  | Vibrador de hormigón, eléctrico. | 1.000 | 0.00 | 0.00 |
| mo045 | h | Maestro 1ª concretero. (mano de obra) | 0.205 | 9042.60 | 1853.73 |
| mo092 | h | Ayudante concretero. (mano de obra) | 0.205 | 6755.37 | 1384.85 |
| mo087 | h | Ayudante construcción de obra civil. (mano de obra) | 2.103 | 6494.86 | 13658.69 |
| mo041 | h | Maestro 1ª construcción de obra civil. (mano de obra) | 1.250 | 8689.02 | 10861.28 |
| % | % | Herramientas | 3 % | 60138.73 | 1804.16 |
|  |  | Costes directos |  |  | 61942.89 |
