# Equipo automático de cloración salina

- Propiedad del archivo: CYPE INGENIEROS, S.A.
- Formato: FIEBDC-3/2002
- Ámbito geográfico: Chile
- Divisa: CHL
- Costes indirectos: 3.00 %
- Gastos generales: 13.00 %
- Beneficio industrial: 6.00 %
- IVA: 19.00 %

## U Urbanización interior del lote

### UP Piscinas

#### UPA Equipos de control y cloración salina

**UPA010** Ud Equipo automático de cloración salina.
Equipo de electrólisis salina para generación de cloro con control automático del pH y de los niveles de potencial de oxidación y reducción, para una piscina de 100 m³ de capacidad, producción de cloro 24 g/h, con pantalla táctil, detector de gas, flujostato, portasondas compacto, bomba dosificadora, electrodos de alta calidad, entradas y salidas digitales para control de otros equipos de la piscina, puerto Ethernet y posibilidad de control desde smartphone o tablet mediante aplicación para IOS (iPhone e iPad) y Android.
Incluye: Colocación y fijación del equipo. Colocación y fijación de accesorios y piezas especiales. Comprobación del correcto funcionamiento de la instalación.
Criterio de medición de proyecto: Número de unidades previstas, según documentación gráfica de Proyecto.
Criterio de medición de obra: Se medirá el número de unidades realmente ejecutadas según especificaciones de Proyecto.

| Código | Ud | Descripción | Rendimiento | Precio | Importe |
|---|---|---|---|---|---|
| mt47pec110m | Ud | Equipo de electrólisis salina para generación de cloro con control automático del pH y de los niveles de potencial de oxidación y reducción, para una piscina de 100 m³ de capacidad, producción de cloro 24 g/h, con pantalla táctil, detector de gas, flujostato, portasondas compacto, bomba dosificadora, electrodos de alta calidad, entradas y salidas digitales para control de otros equipos de la piscina, puerto Ethernet y posibilidad de control desde smartphone o tablet mediante aplicación para IOS (iPhone y iPad) y Android. (material) | 1.000 | 2028623.96 | 2028623.96 |
| mo008 | h | Maestro 1ª gasfitero. (mano de obra) | 6.252 | 8556.75 | 53496.80 |
| mo107 | h | Ayudante gasfitero. (mano de obra) | 6.252 | 6212.96 | 38843.43 |
| % | % | Herramientas | 2 % | 2120964.19 | 42419.28 |
|  |  | Costes directos |  |  | 2163383.47 |
