# Manguito pasamuros

- Propiedad del archivo: CYPE INGENIEROS, S.A.
- Formato: FIEBDC-3/2002
- Ámbito geográfico: Chile
- Divisa: CHL
- Costes indirectos: 3.00 %
- Gastos generales: 13.00 %
- Beneficio industrial: 6.00 %
- IVA: 19.00 %

## U Urbanización interior del lote

### UP Piscinas

#### UPM Complementos para vaso de piscina

**UPM050** Ud Manguito pasamuros.
Manguito pasamuros de resinas termoplásticas de ABS, de 50 mm de diámetro y 300 mm de longitud, color blanco.
Incluye: Colocación.
Criterio de medición de proyecto: Número de unidades previstas, según documentación gráfica de Proyecto.
Criterio de medición de obra: Se medirá el número de unidades realmente ejecutadas según especificaciones de Proyecto.

| Código | Ud | Descripción | Rendimiento | Precio | Importe |
|---|---|---|---|---|---|
| mt47ped090b | Ud | Manguito pasamuros de resinas termoplásticas de ABS, de 50 mm de diámetro y 300 mm de longitud, color blanco. (material) | 1.000 | 11832.58 | 11832.58 |
| mo008 | h | Maestro 1ª gasfitero. (mano de obra) | 0.171 | 8929.75 | 1526.99 |
| mo107 | h | Ayudante gasfitero. (mano de obra) | 0.171 | 6483.02 | 1108.60 |
| % | % | Herramientas | 2 % | 14468.17 | 289.36 |
|  |  | Costes directos |  |  | 14757.53 |
