# Piscina prefabricada

- Propiedad del archivo: CYPE INGENIEROS, S.A.
- Formato: FIEBDC-3/2002
- Ámbito geográfico: Chile
- Divisa: CHL
- Costes indirectos: 3.00 %
- Gastos generales: 13.00 %
- Beneficio industrial: 6.00 %
- IVA: 19.00 %

## U Urbanización interior del lote

### UP Piscinas

#### UPP Piscinas prefabricadas

**UPP010** Ud Piscina prefabricada.
Piscina prefabricada compacta realizada en taller con sucesivas capas de resinas de poliéster reforzadas con fibras de vidrio hasta alcanzar un espesor de 1 cm, de forma rectangular, de dimensiones 4,00x2,35x1,10 m (volumen 10 m³), con peldaños de bajada en escalinata del mismo material, terminación de la superficie pulida y de suave tacto, sin incluir excavación. Compuesta de los siguientes elementos: VASO con skimmers, boquillas de impulsión, toma limpiafondos y sumidero; EQUIPO COMPLETO DE DEPURACIÓN y esterilización del agua en caseta prefabricada de poliéster; filtros; bomba monofásica, tuberías y arena de sílex; EQUIPO ELÉCTRICO con reloj programador, térmico, contactor, diferencial, etc; TUBERÍAS de PVC 6 atm, en circuito cerrado de depuración; CORONACIÓN DE PISCINA con remate perimetral de piedra artificial lavada de 50 cm de ancho; TRANSPORTE Y DESCARGA hasta 50 km de radio y descarga con pluma hasta 8 m. Incluso radier de hormigón armado de 10 cm de espesor, realizado con hormigón H25 (20) 20/6, no expuesto a ciclos hielo-deshielo, exposición a sulfatos despreciable, sin requerimiento de permeabilidad, no expuesto a ambientes salinos, docilidad blanda y malla electrosoldada sin economía de borde tipo C 443 de acero AT56-50H, y relleno perimetral posterior de gravas. Totalmente instalada y en funcionamiento.
Incluye: Preparación de la superficie de apoyo. Colocación y fijación de los diferentes equipos. Colocación y fijación de accesorios y piezas especiales. Relleno perimetral del vaso. Comprobación del correcto funcionamiento de la instalación.
Criterio de medición de proyecto: Número de unidades previstas, según documentación gráfica de Proyecto.
Criterio de medición de obra: Se medirá el número de unidades realmente ejecutadas según especificaciones de Proyecto.

| Código | Ud | Descripción | Rendimiento | Precio | Importe |
|---|---|---|---|---|---|
| mt10haf090aiem | m³ | Hormigón H25 (20) 20/6, no expuesto a ciclos hielo-deshielo, exposición a sulfatos despreciable, sin requerimiento de permeabilidad, no expuesto a ambientes salinos, docilidad blanda, preparado en central, con cemento grado normal, según NCh 170.Of85 y ACI 318-08. (material) | 1.000 | 60089.09 | 60089.09 |
| mt07ame110knb | m² | Malla electrosoldada sin economía de borde tipo C 443 de acero AT56-50H, separación 150x150 mm, con barras longitudinales de 9,2 mm de diámetro y barras transversales de 9,2 mm de diámetro, según NCh 218.Of77. (material) | 11.500 | 6670.25 | 76707.88 |
| mt47ppi010a | Ud | Piscina prefabricada de poliéster, 4,00x2,35x1,10 m (volumen 10 m³), compuesta de vaso con skimmers, boquillas de impulsión, toma limpiafondos y sumidero; equipo completo de depuración y esterilización del agua en caseta prefabricada; equipo eléctrico, red de tuberías de PVC; escalera, accesorios y equipo de limpieza. (material) | 1.000 | 3430957.51 | 3430957.51 |
| mt01arr010b | t | Grava de cantera, de 20 a 30 mm de diámetro. (material) | 12.500 | 7633.41 | 95417.63 |
| mt47ppi020a | Ud | Remate perimetral de piedra artificial para coronación de borde en piscina prefabricada de poliéster, 4,00x2,35x1,10 m, volumen 10 m³. (material) | 1.000 | 207223.41 | 207223.41 |
| mq07gte010c | h | Grúa autopropulsada de brazo telescópico con una capacidad de elevación de 30 t y 27 m de altura máxima de trabajo. (maquinaria) | 2.000 | 49215.02 | 98430.04 |
| au00auh040 |  | Vibrador de hormigón, eléctrico. | 1.000 | 0.00 | 0.00 |
| mo041 | h | Maestro 1ª construcción de obra civil. (mano de obra) | 17.051 | 8324.16 | 141935.25 |
| mo087 | h | Ayudante construcción de obra civil. (mano de obra) | 25.576 | 6222.52 | 159147.17 |
| % | % | Herramientas | 2 % | 4269907.98 | 85398.16 |
|  |  | Costes directos |  |  | 4355306.14 |
