# Separador de grasas de polietileno de alta densidad (PEAD/HDPE)

- Propiedad del archivo: CYPE INGENIEROS, S.A.
- Formato: FIEBDC-3/2002
- Ámbito geográfico: Chile
- Divisa: CHL
- Costes indirectos: 3.00 %
- Gastos generales: 13.00 %
- Beneficio industrial: 6.00 %
- IVA: 19.00 %

## U Urbanización interior del lote

### US Depuración de aguas residuales domésticas

#### USA Accesorios

**USA010** Ud Separador de grasas de polietileno de alta densidad (PEAD/HDPE).
Separador de grasas de polietileno de alta densidad (PEAD/HDPE), cilíndrico, de 3000 litros, de 9 litros/s de caudal máximo de aguas grises y de 1930 mm de diámetro y 1535 mm de altura, con boca de acceso, boca de entrada y boca de salida de 150 mm de diámetro.
Incluye: Replanteo. Colocación. Conexionado y comprobación de su correcto funcionamiento.
Criterio de medición de proyecto: Número de unidades previstas, según documentación gráfica de Proyecto.
Criterio de medición de obra: Se medirá el número de unidades realmente ejecutadas según especificaciones de Proyecto.

| Código | Ud | Descripción | Rendimiento | Precio | Importe |
|---|---|---|---|---|---|
| mt46fgp110f | Ud | Separador de grasas de polietileno de alta densidad (PEAD/HDPE), cilíndrico, de 3000 litros, de 9 litros/s de caudal máximo de aguas grises y de 1930 mm de diámetro y 1535 mm de altura, con boca de acceso, boca de entrada y boca de salida de 150 mm de diámetro, para pretratamiento de aguas residuales. (material) | 1.000 | 1229714.21 | 1229714.21 |
| mo008 | h | Maestro 1ª gasfitero. (mano de obra) | 2.512 | 8556.75 | 21494.56 |
| mo107 | h | Ayudante gasfitero. (mano de obra) | 2.512 | 6212.96 | 15606.96 |
| % | % | Herramientas | 2 % | 1266815.73 | 25336.31 |
|  |  | Costes directos |  |  | 1292152.04 |
