# Cámara de inspección para toma de muestras de poliéster reforzado con fibra de vidrio (PRFV)

- Propiedad del archivo: CYPE INGENIEROS, S.A.
- Formato: FIEBDC-3/2002
- Ámbito geográfico: Chile
- Divisa: CHL
- Costes indirectos: 3.00 %
- Gastos generales: 13.00 %
- Beneficio industrial: 6.00 %
- IVA: 19.00 %

## U Urbanización interior del lote

### US Depuración de aguas residuales domésticas

#### USA Accesorios

**USA110** Ud Cámara de inspección para toma de muestras de poliéster reforzado con fibra de vidrio (PRFV).
Cámara de inspección para toma de muestras de poliéster reforzado con fibra de vidrio (PRFV), de 580 mm de diámetro y 0,55 m de altura, con boca de entrada y boca de salida, de 125 mm de diámetro y tapa.
Incluye: Replanteo. Colocación. Conexionado y comprobación de su correcto funcionamiento.
Criterio de medición de proyecto: Número de unidades previstas, según documentación gráfica de Proyecto.
Criterio de medición de obra: Se medirá el número de unidades realmente ejecutadas según especificaciones de Proyecto.

| Código | Ud | Descripción | Rendimiento | Precio | Importe |
|---|---|---|---|---|---|
| mt46fmg010b | Ud | Cámara de inspección para toma de muestras de poliéster reforzado con fibra de vidrio (PRFV), de 580 mm de diámetro y 0,55 m de altura, con boca de entrada y boca de salida, de 125 mm de diámetro y tapa. (material) | 1.000 | 255350.50 | 255350.50 |
| mo008 | h | Maestro 1ª gasfitero. (mano de obra) | 0.568 | 8556.75 | 4860.23 |
| mo107 | h | Ayudante gasfitero. (mano de obra) | 0.568 | 6212.96 | 3528.96 |
| % | % | Herramientas | 2 % | 263739.69 | 5274.79 |
|  |  | Costes directos |  |  | 269014.48 |
