# Borde metálico de acero corten

- Propiedad del archivo: CYPE INGENIEROS, S.A.
- Formato: FIEBDC-3/2002
- Ámbito geográfico: Chile
- Divisa: CHL
- Costes indirectos: 3.00 %
- Gastos generales: 13.00 %
- Beneficio industrial: 6.00 %
- IVA: 19.00 %

## U Urbanización interior del lote

### UX Veredas y pisos

#### UXD Bordes

**UXD010** m Borde metálico de acero corten.
Formación de borde y límite de piso mediante la fijación en el terreno de piezas flexibles de lámina plegada de acero corten, de 175 mm de altura, 1,5 mm de espesor y 3 m de longitud, con el extremo superior redondeado con un ancho de 14 mm, dispuestas linealmente con solape entre ellas, unidas entre sí mediante tornillos pasantes o autorroscantes de acero inoxidable, introducidas en el terreno. Incluso replanteo, excavación manual del terreno, cortes, tornillos pasantes o autorroscantes de acero inoxidable, resolución de uniones entre piezas, resolución de esquinas, relleno y compactación del terreno contiguo al borde ya colocado, limpieza y eliminación del material sobrante.
Incluye: Preparación del terreno. Excavación de la zanja. Introducción de las piezas de borde en la zanja. Unión entre piezas de borde. Resolución de esquinas. Relleno de la zanja y compactación del terreno. Limpieza y eliminación del material sobrante.
Criterio de medición de proyecto: Longitud medida según documentación gráfica de Proyecto.
Criterio de medición de obra: Se medirá la longitud realmente ejecutada según especificaciones de Proyecto.

| Código | Ud | Descripción | Rendimiento | Precio | Importe |
|---|---|---|---|---|---|
| mt18bmp020c | m | Borde metálico de piezas flexibles de lámina plegada de acero corten, de 175 mm de altura, 1,5 mm de espesor y 3 m de longitud, con el extremo superior redondeado con un ancho de 14 mm, dispuestas linealmente con solape entre ellas, unidas entre sí mediante tornillos pasantes o autorroscantes de acero inoxidable, para introducir en el terreno, incluso tornillos pasantes o autorroscantes de acero inoxidable y esquinas. (material) | 1.050 | 6581.84 | 6910.93 |
| mo041 | h | Maestro 1ª construcción de obra civil. (mano de obra) | 0.341 | 8327.21 | 2839.58 |
| % | % | Herramientas | 2 % | 9750.51 | 195.01 |
|  |  | Costes directos |  |  | 9945.52 |
