# Prueba de piso continuo

- Propiedad del archivo: CYPE INGENIEROS, S.A.
- Formato: FIEBDC-3/2002
- Ámbito geográfico: Chile
- Divisa: CHL
- Costes indirectos: 3.00 %
- Gastos generales: 13.00 %
- Beneficio industrial: 6.00 %
- IVA: 19.00 %

## X Control de calidad y pruebas

### XB Pisos

#### XBC Pisos continuos

**XBC010** Ud Prueba de piso continuo.
Pruebas a realizar en laboratorio acreditado en el área técnica correspondiente, sobre una muestra de piso continuo, tomada en obra, para la determinación de las siguientes características: resistencia al deslizamiento en condiciones secas.
Incluye: Desplazamiento a obra. Toma de muestras. Realización de pruebas. Redacción de informe de los resultados de las pruebas realizadas.
Criterio de medición de proyecto: Prueba a realizar, según documentación del Plan de control de calidad.

| Código | Ud | Descripción | Rendimiento | Precio | Importe |
|---|---|---|---|---|---|
| mt49pac010b | Ud | Prueba para determinar la resistencia al deslizamiento en condiciones secas de una muestra de piso continuo, incluso desplazamiento a obra, toma de muestra e informe de resultados. (material) | 1.000 | 207517.00 | 207517.00 |
| % | % | Herramientas | 2 % | 207517.00 | 4150.34 |
|  |  | Costes directos |  |  | 211667.34 |
