# Sistema provisional de protección de borde de losa, clase C, en cubiertas inclinadas metálicas

- Propiedad del archivo: CYPE INGENIEROS, S.A.
- Formato: FIEBDC-3/2002
- Ámbito geográfico: Chile
- Divisa: CHL
- Costes indirectos: 3.00 %
- Gastos generales: 13.00 %
- Beneficio industrial: 6.00 %
- IVA: 19.00 %

## Y Protección

### YC Sistemas de protección colectiva

#### YCF Protección perimetral de bordes de losa

**YCF031** m Sistema provisional de protección de borde de losa, clase C, en cubiertas inclinadas metálicas.
Sistema provisional de protección de borde de losa, clase C, en cubiertas inclinadas metálicas, de 1 m de altura, que proporciona resistencia para fuerzas dinámicas elevadas y para superficies de trabajo con un ángulo de inclinación máximo de 45°, formado por: baranda principal de tubo de acero de 25 mm de diámetro y 2500 mm de longitud, amortizable en 150 usos; baranda inferior de tubo de acero de 25 mm de diámetro y 2500 mm de longitud, amortizable en 150 usos; protección intermedia de red de seguridad tipo U, de poliamida de alta tenacidad, color blanco, amortizable en 10 puestas; guardapolvos de lona de polietileno de alta densidad, con tratamiento ultravioleta, color verde, que tenga el borde superior al menos 15 cm por encima de la superficie de trabajo y guardacuerpos telescópicos de seguridad fabricados en acero de primera calidad pintado al horno en epoxi-poliéster, de 35x35 mm y 1500 mm de longitud, separados entre sí una distancia máxima de 2,5 m y fijados a la viga metálica por apriete, amortizables en 20 usos. Incluso cuerda de unión de polipropileno, para unir las redes y cuerda de atado de polipropileno, para atar la cuerda perimetral de las redes a un soporte adecuado.
Criterio de medición de proyecto: Longitud medida según Estudio o Estudio Básico de Seguridad y Salud.
Criterio de medición de obra: Se medirá la longitud realmente montada según especificaciones de Estudio o Estudio Básico de Seguridad y Salud.

| Código | Ud | Descripción | Rendimiento | Precio | Importe |
|---|---|---|---|---|---|
| mt50spb030g | Ud | Guardacuerpos telescópico de seguridad fabricado en acero de primera calidad pintado al horno en epoxi-poliéster, de 35x35 mm y 1500 mm de longitud, con apriete arriba. (material) | 0.029 | 14766.41 | 428.23 |
| mt50spb050a | Ud | Baranda para guardacuerpos matrizada, de tubo de acero pintado al horno en epoxi-poliéster, de 25 mm de diámetro y 2500 mm de longitud. (material) | 0.005 | 4227.17 | 21.14 |
| mt50spr070 | m² | Red vertical de seguridad tipo U, de poliamida de alta tenacidad, de color blanco. Cuerda de red de calibre 4,5 mm. Energía de la red A2 (entre 2,2 y 4,4 kJ). Configuración de la red al rombo, con cuerda perimetral de polipropileno de 16 mm de diámetro. (material) | 0.110 | 1712.05 | 188.33 |
| mt50spr170a | m | Cuerda de unión N de polipropileno de alta tenacidad, con tratamiento a los rayos UV, D=8 mm y carga de rotura superior a 7,5 kN. (material) | 0.696 | 128.40 | 89.37 |
| mt50spr180a | m | Cuerda de atado G de polipropileno de alta tenacidad, con tratamiento a los rayos UV, D=12 mm y carga de rotura superior a 20 kN. (material) | 0.220 | 222.57 | 48.97 |
| mt50spr050 | m² | Lona de polietileno de alta densidad, con tratamiento ultravioleta, color verde, 60% de porcentaje de cortaviento, con orificios cada 20 cm en todo el perímetro. (material) | 0.150 | 385.21 | 57.78 |
| mo119 | h | Oficial 1ª Seguridad y Salud. (mano de obra) | 0.182 | 8327.21 | 1515.55 |
| mo120 | h | Peón Seguridad y Salud. (mano de obra) | 0.182 | 5997.35 | 1091.52 |
| % | % | Herramientas | 2 % | 3440.89 | 68.82 |
|  |  | Costes directos |  |  | 3509.71 |
