# Sistema T de red de seguridad colocada horizontalmente con consolas

- Propiedad del archivo: CYPE INGENIEROS, S.A.
- Formato: FIEBDC-3/2002
- Ámbito geográfico: Chile
- Divisa: CHL
- Costes indirectos: 3.00 %
- Gastos generales: 13.00 %
- Beneficio industrial: 6.00 %
- IVA: 19.00 %

## Y Protección

### YC Sistemas de protección colectiva

#### YCF Protección perimetral de bordes de losa

**YCF040** m Sistema T de red de seguridad colocada horizontalmente con consolas.
Sistema T de red de seguridad colocada horizontalmente, primera puesta, mediante montaje en el suelo y elevación posterior a la planta, formado por: red de seguridad T A2 M60 Q M, de poliamida de alta tenacidad, anudada, de color blanco, amortizable en 10 puestas; consola con brazos articulados separados entre sí una distancia máxima de 4 m, largueros metálicos y apoyos inferiores, amortizable en 50 usos y cajetines para anclaje a la losa, amortizables en 50 usos. Incluso cuerda de unión de polipropileno, para unir las redes y cuerda de atado de polipropileno, para atar la cuerda perimetral de las redes a un soporte adecuado.
Criterio de medición de proyecto: Longitud medida según Estudio o Estudio Básico de Seguridad y Salud.
Criterio de medición de obra: Se medirá la longitud realmente montada según especificaciones de Estudio o Estudio Básico de Seguridad y Salud.

| Código | Ud | Descripción | Rendimiento | Precio | Importe |
|---|---|---|---|---|---|
| mt50sph010ja | m² | Red de seguridad T A2 M60 Q M, de poliamida de alta tenacidad, anudada, de color blanco. Cuerda de red de calibre 4,5 mm. Energía de la red A2 (entre 2,2 y 4,4 kJ). Configuración de la red cuadrada, con cuerda perimetral de polipropileno de 16 mm de diámetro. (material) | 0.322 | 2311.27 | 744.23 |
| mt50spr170a | m | Cuerda de unión N de polipropileno de alta tenacidad, con tratamiento a los rayos UV, D=8 mm y carga de rotura superior a 7,5 kN. (material) | 0.116 | 128.40 | 14.89 |
| mt50spr180a | m | Cuerda de atado G de polipropileno de alta tenacidad, con tratamiento a los rayos UV, D=12 mm y carga de rotura superior a 20 kN. (material) | 0.220 | 222.57 | 48.97 |
| mt50sph120 | Ud | Consola metálica compuesta por dos brazos articulados, de 3,75 m de longitud cada uno, separados entre sí 4 m, dos largueros, de 5,8 m de longitud cada uno y dos apoyos inferiores. (material) | 0.003 | 616513.74 | 1849.54 |
| mt50sph121a | Ud | Cajetín metálico para anclaje de la consola a la losa. (material) | 0.010 | 45713.44 | 457.13 |
| mo119 | h | Oficial 1ª Seguridad y Salud. (mano de obra) | 0.250 | 8327.21 | 2081.80 |
| mo120 | h | Peón Seguridad y Salud. (mano de obra) | 0.250 | 5997.35 | 1499.34 |
| % | % | Herramientas | 2 % | 6695.90 | 133.92 |
|  |  | Costes directos |  |  | 6829.82 |
