# Vallado provisional de solar con paneles metálicos

- Propiedad del archivo: CYPE INGENIEROS, S.A.
- Formato: FIEBDC-3/2002
- Ámbito geográfico: Chile
- Divisa: CHL
- Costes indirectos: 3.00 %
- Gastos generales: 13.00 %
- Beneficio industrial: 6.00 %
- IVA: 19.00 %

## Y Protección

### YC Sistemas de protección colectiva

#### YCR Vallado provisional de solar

**YCR020** m Vallado provisional de solar con paneles metálicos.
Vallado provisional de solar, de 2 m de altura, compuesto por paneles opacos de lámina perfilada de acero galvanizado, de 0,6 mm de espesor, entre 40 y 50 mm de altura de perfil, entre 250 y 270 mm de intereje, amortizables en 10 usos y perfiles en S de lámina plegada de acero galvanizado, de 102x33x1,5 mm, acabado sendzimir, de 2,8 m de longitud, anclados al terreno mediante dados de hormigón H20 (20) 20/3, no expuesto a ciclos hielo-deshielo, exposición a sulfatos despreciable, sin requerimiento de permeabilidad, docilidad plástica de 102x33x1,5 cm, cada 2,0 m, amortizables en 2 usos. Incluso anclajes mecánicos para la fijación de las láminas a los perfiles.
Criterio de medición de proyecto: Longitud medida según Estudio o Estudio Básico de Seguridad y Salud.
Criterio de medición de obra: Se medirá la longitud realmente montada según especificaciones de Estudio o Estudio Básico de Seguridad y Salud.

| Código | Ud | Descripción | Rendimiento | Precio | Importe |
|---|---|---|---|---|---|
| mt13ccg100b | m² | Lámina perfilada de acero galvanizado, de 0,6 mm de espesor, entre 40 y 50 mm de altura de perfil, entre 250 y 270 mm de intereje e inercia entre 13 y 21 cm4. (material) | 0.200 | 3966.50 | 793.30 |
| mt50spv050a | m | Perfil en S de lámina plegada de acero galvanizado, acabado sendzimir, de 102x33x1,5 mm. (material) | 0.980 | 6530.49 | 6399.88 |
| mt10hmf090aifa | m³ | Hormigón simple H20 (20) 20/3, no expuesto a ciclos hielo-deshielo, exposición a sulfatos despreciable, sin requerimiento de permeabilidad, docilidad plástica, con cemento grado normal, preparado en central, según NCh 170.Of85 y ACI 318-08. (material) | 0.088 | 53540.72 | 4711.58 |
| mo119 | h | Oficial 1ª Seguridad y Salud. (mano de obra) | 0.568 | 8327.21 | 4729.86 |
| mo120 | h | Peón Seguridad y Salud. (mano de obra) | 0.568 | 5997.35 | 3406.49 |
| % | % | Herramientas | 2 % | 20041.11 | 400.82 |
|  |  | Costes directos |  |  | 20441.93 |
