# Baliza reflectante

- Propiedad del archivo: CYPE INGENIEROS, S.A.
- Formato: FIEBDC-3/2002
- Ámbito geográfico: Chile
- Divisa: CHL
- Costes indirectos: 3.00 %
- Gastos generales: 13.00 %
- Beneficio industrial: 6.00 %
- IVA: 19.00 %

## Y Protección

### YS Señalética provisional de obras

#### YSB Balizamiento

**YSB010** Ud Baliza reflectante.
Suministro, montaje y desmontaje de baliza reflectante para señalética, de lámina galvanizada, de 20x100 cm, de borde derecho de calzada, con franjas de color blanco y rojo y retrorreflectancia nivel 1 (E.G.), amortizable en 10 usos. Incluso mantenimiento en condiciones seguras durante todo el periodo de tiempo que se requiera.
Incluye: Montaje y comprobación. Desmontaje posterior. Transporte hasta el lugar de almacenaje o retirada a contenedor.
Criterio de medición de proyecto: Número de unidades previstas, según Estudio o Estudio Básico de Seguridad y Salud.
Criterio de medición de obra: Se medirá el número de unidades realmente colocadas según especificaciones de Estudio o Estudio Básico de Seguridad y Salud.

| Código | Ud | Descripción | Rendimiento | Precio | Importe |
|---|---|---|---|---|---|
| mt50bal045a | Ud | Baliza reflectante para señalética, de lámina galvanizada, de 20x100 cm, de borde derecho de calzada, con franjas de color blanco y rojo y retrorreflectancia nivel 1 (E.G.). (material) | 0.100 | 29367.49 | 2936.75 |
| mo120 | h | Peón Seguridad y Salud. (mano de obra) | 0.114 | 5995.15 | 683.45 |
| % | % | Herramientas | 2 % | 3620.20 | 72.40 |
|  |  | Costes directos |  |  | 3692.60 |
