# Marca vial transversal

- Propiedad del archivo: CYPE INGENIEROS, S.A.
- Formato: FIEBDC-3/2002
- Ámbito geográfico: Chile
- Divisa: CHL
- Costes indirectos: 3.00 %
- Gastos generales: 13.00 %
- Beneficio industrial: 6.00 %
- IVA: 19.00 %

## Y Protección

### YS Señalética provisional de obras

#### YSH Señalética horizontal

**YSH020** m Marca vial transversal.
Aplicación manual de pintura alcídica color amarillo, para marca vial transversal discontinua, de 50 cm de anchura, para paso para peatones y paso para ciclistas.
Incluye: Premarcaje. Aplicación manual de la mezcla.
Criterio de medición de proyecto: Longitud medida según Estudio o Estudio Básico de Seguridad y Salud.
Criterio de medición de obra: Se medirá, a cinta corrida, la longitud realmente ejecutada según especificaciones de Estudio o Estudio Básico de Seguridad y Salud.

| Código | Ud | Descripción | Rendimiento | Precio | Importe |
|---|---|---|---|---|---|
| mt27mvh030b | kg | Pintura alcídica color amarillo. (material) | 0.102 | 2091.31 | 213.31 |
| mo119 | h | Oficial 1ª Seguridad y Salud. (mano de obra) | 0.028 | 8327.21 | 233.16 |
| mo120 | h | Peón Seguridad y Salud. (mano de obra) | 0.015 | 5997.35 | 89.96 |
| % | % | Herramientas | 2 % | 536.43 | 10.73 |
|  |  | Costes directos |  |  | 547.16 |
