# Cámara de inspección de hormigón simple en sitio

- Propiedad del archivo: CYPE Ingenieros S.A.
- Formato: FIEBDC-3/2016
- Programa: Generador de precios de la construcción. CYPE Ingenieros, S.A.
- Fecha: 17/05/2024
- Ámbito geográfico: Chile
- Divisa: CHL
- Costes indirectos: 3 %
- Gastos generales: 13 %
- Beneficio industrial: 6 %
- IVA: 19 %

## A Movimientos de tierra

### AS Red de desagüe

#### ASA Cámaras de inspección

**ASA011** Ud Cámara de inspección de hormigón simple en sitio.
Cámara de inspección sifónica enterrada, de hormigón simple en sitio H30 (20) 20/6, no expuesto a ciclos hielo-deshielo, exposición a sulfatos severa, con baja permeabilidad, docilidad blanda, de dimensiones interiores 60x60x60 cm, sobre radier de hormigón simple de 15 cm de espesor, con sifón formado por un codo de 87°30' de PVC largo, cerrada superiormente con marco y tapa de fundición carga de rotura 125 kN; previa excavación con medios manuales y posterior relleno del trasdós con material granular. Incluso molde reutilizable de lámina metálica amortizable en 20 usos.
Incluye: Replanteo. Excavación con medios manuales. Eliminación de las tierras sueltas del fondo de la excavación. Vaciado y compactación del hormigón en formación de radier. Colocación del molde reutilizable. Vaciado y compactación del hormigón en formación de la cámara de inspección. Retirada del molde. Conexionado de los colectores a la cámara de inspección. Colocación del codo de PVC. Colocación de la tapa y los accesorios. Relleno del trasdós. Comprobación de su correcto funcionamiento.
Criterio de medición de proyecto: Número de unidades previstas, según documentación gráfica de Proyecto.
Criterio de medición de obra: Se medirá el número de unidades realmente ejecutadas según especificaciones de Proyecto.

| Código | Ud | Descripción | Rendimiento | Precio | Importe |
|---|---|---|---|---|---|
| mt10hmf090fyeg | m³ | Hormigón simple H30 (20) 20/6, no expuesto a ciclos hielo-deshielo, exposición a sulfatos severa, con baja permeabilidad, docilidad blanda, con cemento grado normal, preparado en central, según NCh 170.Of85 y ACI 318-08. (material) | 0.329 | 64234.67 | 21133.206 |
| mt11ppl030a | Ud | Codo 87°30' de PVC liso, D=125 mm. (material) | 1 | 5650.81 | 5650.810 |
| mt08epr030c | Ud | Molde reutilizable para formación de cámaras de inspección de sección cuadrada de 60x60x60 cm, de lámina metálica, incluso accesorios de montaje. (material) | 0.05 | 225570.4 | 11278.520 |
| mt11tfa010c | Ud | Marco y tapa de fundición, 60x60 cm, para cámara de inspección registrable, carga de rotura 125 kN. (material) | 1 | 38327.61 | 38327.610 |
| mt01arr010a | t | Grava de cantera, de 19 a 25 mm de diámetro. (material) | 0.581 | 7572.68 | 4399.727 |
| mo020 | h | Maestro 1ª construcción. (mano de obra) | 1.304 | 8327.21 | 10858.682 |
| mo113 | h | Jornal construcción. (mano de obra) | 2.23 | 5997.35 | 13374.091 |
| % | % | Herramientas | 2 % | 105022.646 | 2100.453 |
|  |  | Costes directos |  |  | 107123.099 |

Residuos:
- colocación: mt10hmf090fyeg; factor de residuo 0.00139927
- colocación: mt11ppl030a Codo 87°30' de PVC liso, D=125 mm; factor de residuo 0.0273071
- colocación: mt08epr030c; factor de residuo 1
- colocación: mt01arr010a Grava de cantera, de 19 a 25 mm de diámetro; factor de residuo 0.00686426
- excavación: ruo170504 Tierra y piedras distintas de las especificadas en el código 17 05 03. (componente de residuo); rendimiento 1227.15 kg; Código LER 17 05 04; Masa del elemento 1 kg; Volumen 0.000625 m3

## Recursos

**mt10hmf090fyeg** m³ Hormigón simple H30 (20) 20/6
Datos técnicos: Coste energético 2208.000 MJ; Emisión de CO2 253.000 kg; Código LER 17 01 01; Masa del elemento 2300 kg; Volumen 1.533333 m3

**mt11ppl030a** Ud Codo 87°30' de PVC liso, D=125 mm
Datos técnicos: Coste energético 67.835 MJ; Emisión de CO2 3.397 kg; Código LER 17 02 03; Masa del elemento 0.7 kg; Volumen 0.001167 m3
Residuos:
- embalaje: re150101 Envases de papel y cartón. (componente de residuo); rendimiento 0.035 kg; Código LER 15 01 01; Masa del elemento 1 kg; Volumen 0.001333 m3

**mt08epr030c** Ud Molde reutilizable para formación de cámaras de inspección de sección cuadrada de 60x60x60 cm
Datos técnicos: Coste energético 566.208 MJ; Emisión de CO2 29.376 kg; Código LER 17 04 05; Masa del elemento 57.6 kg; Volumen 0.027429 m3

**mt11tfa010c** Ud Marco y tapa de fundición, 60x60 cm, para cámara de inspección registrable, carga de rotura 125 kN
Datos técnicos: Coste energético 969.239 MJ; Emisión de CO2 60.461 kg
Residuos:
- embalaje: re150101 Envases de papel y cartón; rendimiento 0.072 kg

**mt01arr010a** t Grava de cantera, de 19 a 25 mm de diámetro
Datos técnicos: Coste energético 75.000 MJ; Emisión de CO2 4.000 kg; Código LER 01 04 08; Masa del elemento 1000 kg; Volumen 0.666667 m3
