# Conexión de la acometida del edificio a la red general de saneamiento del municipio con injerto mecánico

- Propiedad del archivo: CYPE Ingenieros S.A.
- Formato: FIEBDC-3/2016
- Programa: Generador de precios de la construcción. CYPE Ingenieros, S.A.
- Fecha: 17/05/2024
- Ámbito geográfico: Chile
- Divisa: CHL
- Costes indirectos: 3 %
- Gastos generales: 13 %
- Beneficio industrial: 6 %
- IVA: 19 %

## A Movimientos de tierra

### AS Red de desagüe

#### ASB Acometidas

**ASB030** Ud Conexión de la acometida del edificio a la red general de saneamiento del municipio con injerto mecánico.
Conexión de la acometida del edificio a la red general de saneamiento del municipio, de tubería de pared lisa, de PVC, de 200 mm de diámetro nominal, con injerto mecánico, de 160 mm de diámetro. Incluso llave de apriete.
Criterio de valoración económica: El precio no incluye la excavación.
Incluye: Replanteo. Perforación con corona diamantada. Retirada y acopio de escombros. Limpieza de los restos de obra. Carga manual de escombros sobre camión o contenedor. Conexionado. Comprobación de su correcto funcionamiento.
Criterio de medición de proyecto: Número de unidades previstas, según documentación gráfica de Proyecto.
Criterio de medición de obra: Se medirá el número de unidades realmente ejecutadas según especificaciones de Proyecto.

| Código | Ud | Descripción | Rendimiento | Precio | Importe |
|---|---|---|---|---|---|
| mt11inj010a | Ud | Injerto mecánico, de 160 mm de diámetro, equipado con junta de estanqueidad móvil y tuerca de sujeción de color naranja, para tubería de pared lisa, de PVC, de 200 mm de diámetro nominal y espesor entre 3 y 9 mm, incluso llave de apriete. (material) | 1 | 72979.6 | 72979.600 |
| mq05per020 | h | Perforadora con corona diamantada y soporte, por vía seca. (maquinaria) | 0.1 | 17961.36 | 1796.136 |
| mo020 | h | Maestro 1ª construcción. (mano de obra) | 0.114 | 8327.21 | 949.302 |
| mo008 | h | Maestro 1ª gasfitero. (mano de obra) | 0.171 | 8556.75 | 1463.204 |
| mo107 | h | Ayudante gasfitero. (mano de obra) | 0.171 | 6212.96 | 1062.416 |
| % | % | Herramientas | 2 % | 78250.658 | 1565.013 |
|  |  | Costes directos |  |  | 79815.671 |

Residuos:
- colocación: mt11inj010a; factor de residuo 0.0165004

## Recursos

**mt11inj010a** Ud Injerto mecánico
Datos técnicos: Coste energético 114.632 MJ; Emisión de CO2 5.726 kg; Código LER 17 02 03; Masa del elemento 1.183 kg; Volumen 0.001972 m3
Residuos:
- embalaje: re150101 Envases de papel y cartón. (componente de residuo); rendimiento 0.042 kg; Código LER 15 01 01; Masa del elemento 1 kg; Volumen 0.001333 m3
