# Pantalla autosoportante de tablestacas metálicas

- Propiedad del archivo: CYPE Ingenieros S.A.
- Formato: FIEBDC-3/2016
- Programa: Generador de precios de la construcción. CYPE Ingenieros, S.A.
- Fecha: 17/05/2024
- Ámbito geográfico: Chile
- Divisa: CHL
- Costes indirectos: 3 %
- Gastos generales: 13 %
- Beneficio industrial: 6 %
- IVA: 19 %

## C Fundaciones

### CT Tablestacas

#### CTA Pantallas autosoportantes

**CTA010** m² Pantalla autosoportante de tablestacas metálicas.
Pantalla autosoportante de tablestacas metálicas machihembradas, hincadas en el terreno de manera definitiva, hasta alcanzar como máximo 5 m de profundidad en terreno de gravas, formada por perfiles metálicos de acero laminado, con forma acanalada de 800 mm de ancho de perfil, 8 mm de espesor y módulo de resistencia de 1060 cm³/m de pared.
Incluye: Disposición de guías. Hinca de las tablestacas.
Criterio de medición de proyecto: Superficie medida según documentación gráfica de Proyecto.
Criterio de medición de obra: Se medirá la superficie realmente ejecutada según especificaciones de Proyecto.

| Código | Ud | Descripción | Rendimiento | Precio | Importe |
|---|---|---|---|---|---|
| mt07tmt020b | m² | Tablestaca no recuperable formada por perfiles de acero laminado con forma acanalada, de 800 mm de ancho de perfil y 8 mm de espesor, con un módulo resistente de 1060 cm³/m de pared; sistema de unión mediante machihembrado. (material) | 1 | 136652.13 | 136652.130 |
| mq03tab020 | h | Martinete de caída libre y efecto simple. (maquinaria) | 0.225 | 35094.61 | 7896.287 |
| mo089 | h | Ayudante de estructurista. (mano de obra) | 0.256 | 6473.56 | 1657.231 |
| % | % | Herramientas | 2 % | 146205.648 | 2924.113 |
|  |  | Costes directos |  |  | 149129.761 |
