# Foso de ascensor

- Propiedad del archivo: CYPE Ingenieros S.A.
- Formato: FIEBDC-3/2016
- Programa: Generador de precios de la construcción. CYPE Ingenieros, S.A.
- Fecha: 04/10/2024
- Ámbito geográfico: Chile
- Divisa: CHL
- Costes indirectos: 3 %
- Gastos generales: 13 %
- Beneficio industrial: 6 %
- IVA: 19 %

## C Fundaciones

### CV Elementos singulares

#### CVF Foso de ascensor

**CVF010** m³ Foso de ascensor.
Foso de ascensor a nivel de fundación, mediante vaso de hormigón armado, realizado con hormigón H20 (20) 20/6, no expuesto a ciclos hielo-deshielo, exposición a sulfatos despreciable, sin requerimiento de permeabilidad, no expuesto a ambientes salinos, docilidad blanda, preparado en obra, con cemento grado normal, y vaciado con medios manuales, y acero A63-42H, con una cuantía aproximada de 50 kg/m³. Incluso armaduras para formación de zunchos de borde y refuerzos, armaduras de espera, alambre de atar, separadores y líquido desmoldante, para evitar la adherencia del hormigón al moldaje.
Criterio de valoración económica: El precio incluye el montaje y retiro del sistema de moldaje y el corte, doblado y armado del acero en el lugar definitivo de su colocación en obra.
Incluye: Replanteo y trazado de los elementos. Colocación de separadores y fijación de las armaduras. Montaje del sistema de moldaje. Preparación del hormigón. Vaciado y compactación del hormigón. Retiro del sistema de moldaje. Curado del hormigón.
Criterio de medición de proyecto: Volumen medido sobre las secciones teóricas de cálculo, según documentación gráfica de Proyecto.
Criterio de medición de obra: Se medirá el volumen teórico ejecutado según especificaciones de Proyecto.

| Código | Ud | Descripción | Rendimiento | Precio | Importe |
|---|---|---|---|---|---|
| mt08eme040 | m² | Paneles metálicos de varias dimensiones, para conformar moldajes elementos de hormigón. (material) | 0.025 | 32039.04 | 800.976 |
| mt50spa052b | m | Tablón de madera de pino, de 20x7,2 cm. (material) | 0.1 | 3894.96 | 389.496 |
| mt50spa081a | Ud | Puntal metálico telescópico, de hasta 3 m de altura. (material) | 0.065 | 11862.33 | 771.051 |
| mt08eme051a | m | Fleje de acero galvanizado, para moldaje metálico. (material) | 0.5 | 178.67 | 89.335 |
| mt08var050 | kg | Alambre galvanizado para atar, de 1,30 mm de diámetro. (material) | 0.45 | 924.2 | 415.890 |
| mt08var060 | kg | Puntas de acero de 20x100 mm. (material) | 0.5 | 5391.19 | 2695.595 |
| mt08dba010d | l | Agente desmoldeante, a base de aceites especiales, emulsionable en agua, para moldajes metálicos, fenólicos o de madera. (material) | 0.15 | 1111.64 | 166.746 |
| mt07sep010ab | Ud | Separador homologado de plástico, para armaduras de fundaciones de varios diámetros. (material) | 4 | 108.49 | 433.960 |
| mt07aco020d | Ud | Separador homologado para muros. (material) | 8 | 42.81 | 342.480 |
| mt07aco100a | kg | Acero en barras con resaltes, A63-42H, de varios diámetros, según NCh204.Of77. (material) | 51 | 685.64 | 34967.640 |
| mt08aaa010a | m³ | Agua. (material) | 0.187 | 924.2 | 172.825 |
| mt01arg000e | m³ | Arena cribada. (material) | 0.498 | 10855.37 | 5405.974 |
| mt01arg001em | m³ | Árido grueso homogeneizado, de tamaño máximo 20 mm. (material) | 0.859 | 17750 | 15247.250 |
| mt08cem000e | kg | Cemento gris en sacos. (material) | 319 | 100.67 | 32113.730 |
| mq06hor010 | h | Concretera eléctrica con una capacidad de amasado de 160 l. (maquinaria) | 0.66 | 2262.69 | 1493.375 |
| mo044 | h | Maestro 1ª carpintero de obra gruesa. (mano de obra) | 1.705 | 8662.69 | 14769.886 |
| mo091 | h | Ayudante carpintero de obra gruesa. (mano de obra) | 2.273 | 6471.18 | 14708.992 |
| mo043 | h | Maestro 1ª enfierrador. (mano de obra) | 0.364 | 8662.69 | 3153.219 |
| mo090 | h | Ayudante enfierrador. (mano de obra) | 0.546 | 6471.18 | 3533.264 |
| mo113 | h | Jornal construcción. (mano de obra) | 1.194 | 5995.15 | 7158.209 |
| mo112 | h | Jornal especializado de construcción. (mano de obra) | 1.25 | 6093.24 | 7616.550 |
| % | % | Herramientas | 2 % | 146446.443 | 2928.929 |
|  |  | Costes directos |  |  | 149375.372 |

Residuos:
- colocación: mt08eme040 Paneles metálicos de varias dimensiones, para conformar moldajes elementos de hormigón; factor de residuo 1
- colocación: mt50spa052b Tablón de madera de pino, de 20x7,2 cm; factor de residuo 1
- colocación: mt50spa081a Puntal metálico telescópico, de hasta 3 m de altura; factor de residuo 1
- colocación: mt08eme051a Fleje de acero galvanizado, para moldaje metálico; factor de residuo 1
- colocación: mt08var050 Alambre galvanizado para atar, de 1,30 mm de diámetro; factor de residuo 0.0038
- colocación: mt08var060 Puntas de acero de 20x100 mm; factor de residuo 0.0045
- colocación: mt08dba010d Agente desmoldeante, a base de aceites especiales, emulsionable en agua, para moldajes metálicos, fenólicos o de madera; factor de residuo 0.07
- colocación: mt07aco100a Acero en barras con resaltes, A63-42H, de varios diámetros, según NCh204.Of77; factor de residuo 0.0075
- colocación: mt01arg000e Arena cribada; factor de residuo 0.003
- colocación: mt01arg001em Árido grueso homogeneizado, de tamaño máximo 20 mm; factor de residuo 0.00664488
- colocación: mt08cem000e Cemento gris en sacos; factor de residuo 0.0063

## Recursos

**mt08eme040** m² Paneles metálicos de varias dimensiones, para conformar moldajes elementos de hormigón
Datos técnicos: Coste energético 314.560 MJ; Emisión de CO2 16.320 kg; Código LER 17 04 05; Masa del elemento 32 kg; Volumen 0.015238 m3

**mt50spa052b** m Tablón de madera de pino, de 20x7,2 cm
Datos técnicos: Coste energético 1124.755 MJ; Emisión de CO2 -15.401 kg; Código LER 17 02 01; Masa del elemento 8.28 kg; Volumen 0.007527 m3

**mt50spa081a** Ud Puntal metálico telescópico, de hasta 3 m de altura
Datos técnicos: Coste energético 97.317 MJ; Emisión de CO2 5.049 kg; Código LER 17 04 05; Masa del elemento 9.9 kg; Volumen 0.004714 m3

**mt08eme051a** m Fleje de acero galvanizado, para moldaje metálico
Datos técnicos: Coste energético 3.93e-05 MJ; Emisión de CO2 2.04e-06 kg; Código LER 17 04 05; Masa del elemento 0.000004 kg

**mt08var050** kg Alambre galvanizado para atar, de 1,30 mm de diámetro
Datos técnicos: Coste energético 25.100 MJ; Emisión de CO2 2.560 kg; Código LER 17 04 05; Masa del elemento 1 kg; Volumen 0.000476 m3

**mt08var060** kg Puntas de acero de 20x100 mm
Datos técnicos: Coste energético 9.830 MJ; Emisión de CO2 0.510 kg; Código LER 17 04 05; Masa del elemento 1 kg; Volumen 0.000476 m3

**mt08dba010d** l Agente desmoldeante, a base de aceites especiales, emulsionable en agua, para moldajes metálicos, fenólicos o de madera
Datos técnicos: Coste energético 82.642 MJ; Emisión de CO2 4.474 kg; Código LER 17 09 04; Masa del elemento 0.932 kg; Volumen 0.000621 m3
Residuos:
- embalaje: re150104 Envases metálicos. (componente de residuo); rendimiento 0.042 kg; Código LER 15 01 04; Masa del elemento 1 kg; Volumen 0.001667 m3

**mt07sep010ab** Ud Separador homologado de plástico, para armaduras de fundaciones de varios diámetros
Datos técnicos: Coste energético 1.105 MJ; Emisión de CO2 0.114 kg
Residuos:
- embalaje: re150101 Envases de papel y cartón. (componente de residuo); rendimiento 0.072 kg; Código LER 15 01 01; Masa del elemento 1 kg; Volumen 0.001333 m3

**mt07aco020d** Ud Separador homologado para muros
Datos técnicos: Coste energético 1.105 MJ; Emisión de CO2 0.114 kg
Residuos:
- embalaje: re150101 Envases de papel y cartón; rendimiento 0.072 kg

**mt07aco100a** kg Acero en barras con resaltes, A63-42H, de varios diámetros, según NCh204.Of77
Datos técnicos: Coste energético 9.830 MJ; Emisión de CO2 0.510 kg; Código LER 17 04 05; Masa del elemento 1 kg; Volumen 0.000476 m3

**mt08aaa010a** m³ Agua
Datos técnicos: Coste energético 60.000 MJ; Emisión de CO2 30.000 kg

**mt01arg000e** m³ Arena cribada
Datos técnicos: Coste energético 146.250 MJ; Emisión de CO2 7.800 kg; Código LER 01 04 09; Masa del elemento 1950 kg; Volumen 1.21875 m3

**mt01arg001em** m³ Árido grueso homogeneizado, de tamaño máximo 20 mm
Datos técnicos: Coste energético 146.250 MJ; Emisión de CO2 7.800 kg; Código LER 01 04 08; Masa del elemento 1950 kg; Volumen 1.3 m3

**mt08cem000e** kg Cemento gris en sacos
Datos técnicos: Coste energético 7.174 MJ; Emisión de CO2 0.904 kg; Código LER 17 01 01; Masa del elemento 1 kg; Volumen 0.000667 m3
Residuos:
- embalaje: re150101 Envases de papel y cartón; rendimiento 0.014 kg
- embalaje: re170201 Madera. (componente de residuo); rendimiento 0.001 kg; Código LER 17 02 01; Masa del elemento 1 kg; Volumen 0.000909 m3
- embalaje: re170203 Plástico. (componente de residuo); rendimiento 0.003 kg; Código LER 17 02 03; Masa del elemento 1 kg; Volumen 0.001667 m3
