# Sistema de moldaje estanco para hueco de cámara de inspección en placa de fundación

- Propiedad del archivo: CYPE Ingenieros S.A.
- Formato: FIEBDC-3/2016
- Programa: Generador de precios de la construcción. CYPE Ingenieros, S.A.
- Fecha: 10/02/2025
- Ámbito geográfico: Chile
- Divisa: CHL
- Costes indirectos: 3 %
- Gastos generales: 13 %
- Beneficio industrial: 6 %
- IVA: 19 %

## C Fundaciones

### CV Elementos singulares

#### CVH Huecos en fundaciones

**CVH010** Ud Sistema de moldaje estanco para hueco de cámara de inspección en placa de fundación.
Montaje de sistema de moldaje perdido, en forma de cajón estanco, realizado con planchas de acero corten, de 3 mm de espesor, dobladas y cortadas, con uniones soldadas y elementos de rigidización formados por perfiles de acero S275JR, serie T 40x40, para formación de hueco de cámara de inspección en placa de fundación, con unas dimensiones máximas interiores de 1200x1200x800 mm.
Incluye: Limpieza y preparación del plano de apoyo. Replanteo. Montaje del sistema de moldaje. Aplomado y nivelación del moldaje.
Criterio de medición de proyecto: Número de unidades previstas, según documentación gráfica de Proyecto.
Criterio de medición de obra: Se medirá el número de unidades realmente ejecutadas según especificaciones de Proyecto.

| Código | Ud | Descripción | Rendimiento | Precio | Importe |
|---|---|---|---|---|---|
| mt08eme020d | Ud | Moldaje perdido en forma de cajón estanco con fondo y cuatro paredes, compuesto por planchas de acero corten, de 3 mm de espesor, dobladas y cortadas, con uniones soldadas y elementos de rigidización formados por perfiles de acero S275JR, serie T 40x40, para conformado de foso de ascensor, con dimensiones interiores adaptadas según el modelo de ascensor, con unas dimensiones máximas interiores de 1200x1200x800 mm. (material) | 1 | 508311.84 | 508311.840 |
| mo044 | h | Maestro 1ª carpintero de obra gruesa. (mano de obra) | 0.512 | 9042.6 | 4629.811 |
| mo091 | h | Ayudante carpintero de obra gruesa. (mano de obra) | 0.512 | 6755.37 | 3458.749 |
| % | % | Herramientas | 2 % | 516400.400 | 10328.008 |
|  |  | Costes directos |  |  | 526728.408 |

Residuos:
- colocación: mt08eme020d; factor de residuo 1

## Recursos

**mt08eme020d** Ud Moldaje perdido en forma de cajón estanco con fondo y cuatro paredes
Datos técnicos: Coste energético 1214.497 MJ; Emisión de CO2 63.011 kg; Código LER 17 04 05; Masa del elemento 123.55 kg; Volumen 0.058833 m3
