# Demolición de muro de mampostería

- Propiedad del archivo: CYPE Ingenieros S.A.
- Formato: FIEBDC-3/2016
- Programa: Generador de precios de la construcción. CYPE Ingenieros, S.A.
- Fecha: 04/10/2024
- Ámbito geográfico: Chile
- Divisa: CHL
- Costes indirectos: 3 %
- Gastos generales: 13 %
- Beneficio industrial: 6 %
- IVA: 19 %

## D Demoliciones

### DE Estructuras

#### DEC Cantería

**DEC040** m³ Demolición de muro de mampostería.
Demolición de muro de mampostería de piedra arenisca, en seco, con medios manuales, y carga manual sobre camión o contenedor.
Incluye: Demolición del elemento. Fragmentación de los escombros en piezas manejables. Retirada y acopio de escombros. Limpieza de los restos de obra. Carga manual de escombros sobre camión o contenedor.
Criterio de medición de proyecto: Volumen medido según documentación gráfica de Proyecto.
Criterio de medición de obra: Se medirá el volumen realmente demolido según especificaciones de Proyecto.

| Código | Ud | Descripción | Rendimiento | Precio | Importe |
|---|---|---|---|---|---|
| mo113 | h | Jornal construcción. (mano de obra) | 7.275 | 5995.15 | 43614.716 |
| % | % | Herramientas | 2 % | 43614.716 | 872.294 |
|  |  | Costes directos |  |  | 44487.010 |

Residuos:
- demolición: ruo010413 Residuos del corte y serrado de piedra distintos de los mencionados en el código 01 04 07. (componente de residuo); rendimiento 2400 kg; Código LER 01 04 13; Masa del elemento 1 kg; Volumen 0.000667 m3
