# Desmontaje de dintel de lámina de acero

- Propiedad del archivo: CYPE Ingenieros S.A.
- Formato: FIEBDC-3/2016
- Programa: Generador de precios de la construcción. CYPE Ingenieros, S.A.
- Fecha: 04/10/2024
- Ámbito geográfico: Chile
- Divisa: CHL
- Costes indirectos: 3 %
- Gastos generales: 13 %
- Beneficio industrial: 6 %
- IVA: 19 %

## D Demoliciones

### DH Remates

#### DHE De exteriores

**DHE042** m Desmontaje de dintel de lámina de acero.
Desmontaje de dintel metálico formado por lámina de acero, con equipo de oxicorte, sin deteriorar los elementos constructivos contiguos, y carga manual sobre camión o contenedor.
Incluye: Desmontaje del elemento. Retirada y acopio del material desmontado. Limpieza de los restos de obra. Carga manual del material desmontado y restos de obra sobre camión o contenedor.
Criterio de medición de proyecto: Longitud medida según documentación gráfica de Proyecto.
Criterio de medición de obra: Se medirá la longitud realmente desmontada según especificaciones de Proyecto.

| Código | Ud | Descripción | Rendimiento | Precio | Importe |
|---|---|---|---|---|---|
| mq08sol010 | h | Equipo de oxicorte, con acetileno como combustible y oxígeno como comburente. (maquinaria) | 0.115 | 5413.65 | 622.570 |
| mo019 | h | Maestro 1ª soldador. (mano de obra) | 0.131 | 8433.24 | 1104.754 |
| mo113 | h | Jornal construcción. (mano de obra) | 0.512 | 5995.15 | 3069.517 |
| % | % | Herramientas | 2 % | 4796.841 | 95.937 |
|  |  | Costes directos |  |  | 4892.778 |

Residuos:
- demolición: ruo170405 Hierro y acero. (componente de residuo); rendimiento 3.13 kg; Código LER 17 04 05; Masa del elemento 1 kg; Volumen 0.000476 m3
