# Desmontaje de boca de salida en piso, de columna seca

- Propiedad del archivo: CYPE Ingenieros S.A.
- Formato: FIEBDC-3/2016
- Programa: Generador de precios de la construcción. CYPE Ingenieros, S.A.
- Fecha: 17/05/2024
- Ámbito geográfico: Chile
- Divisa: CHL
- Costes indirectos: 3 %
- Gastos generales: 13 %
- Beneficio industrial: 6 %
- IVA: 19 %

## D Demoliciones

### DI Instalaciones

#### DIO Contra incendios

**DIO041** Ud Desmontaje de boca de salida en piso, de columna seca.
Desmontaje de boca de salida de columna seca con marco y puerta, situada en planta piso de edificio, con medios manuales, sin deteriorar los elementos constructivos a los que pueda estar sujeta, y carga manual sobre camión o contenedor.
Incluye: Desmontaje del elemento. Obturación de las conducciones conectadas al elemento. Retirada y acopio del material desmontado. Limpieza de los restos de obra. Carga manual del material desmontado y restos de obra sobre camión o contenedor.
Criterio de medición de proyecto: Número de unidades previstas, según documentación gráfica de Proyecto.
Criterio de medición de obra: Se medirá el número de unidades realmente desmontadas según especificaciones de Proyecto.

| Código | Ud | Descripción | Rendimiento | Precio | Importe |
|---|---|---|---|---|---|
| mo008 | h | Maestro 1ª gasfitero. (mano de obra) | 1.137 | 8556.75 | 9729.025 |
| mo107 | h | Ayudante gasfitero. (mano de obra) | 1.137 | 6212.96 | 7064.136 |
| % | % | Herramientas | 2 % | 16793.161 | 335.863 |
|  |  | Costes directos |  |  | 17129.024 |

Residuos:
- demolición: ruo170402 Aluminio. (componente de residuo); rendimiento 1.4 kg; Código LER 17 04 02; Masa del elemento 1 kg; Volumen 0.000667 m3
- demolición: ruo170405 Hierro y acero. (componente de residuo); rendimiento 0.441 kg; Código LER 17 04 05; Masa del elemento 1 kg; Volumen 0.000476 m3
- demolición: ruo170202 Vidrio. (componente de residuo); rendimiento 1.875 kg; Código LER 17 02 02; Masa del elemento 1 kg; Volumen 0.001 m3
