# Desmontaje de red de desagües interiores

- Propiedad del archivo: CYPE Ingenieros S.A.
- Formato: FIEBDC-3/2016
- Programa: Generador de precios de la construcción. CYPE Ingenieros, S.A.
- Fecha: 04/10/2024
- Ámbito geográfico: Chile
- Divisa: CHL
- Costes indirectos: 3 %
- Gastos generales: 13 %
- Beneficio industrial: 6 %
- IVA: 19 %

## D Demoliciones

### DI Instalaciones

#### DIS Salubridad

**DIS105** Ud Desmontaje de red de desagües interiores.
Desmontaje de red de instalación interior de desagües, desde la toma de cada artefacto sanitario hasta la bajada, dejando taponada dicha bajada, para una superficie de cuarto húmedo de 4 m², con medios manuales, y carga manual sobre camión o contenedor.
Criterio de valoración económica: El precio incluye la obturación de las conducciones conectadas al elemento.
Incluye: Desmontaje del elemento. Obturación de las conducciones conectadas al elemento. Retirada y acopio del material desmontado. Limpieza de los restos de obra. Carga manual del material desmontado y restos de obra sobre camión o contenedor.
Criterio de medición de proyecto: Número de unidades previstas, según documentación gráfica de Proyecto.
Criterio de medición de obra: Se medirá el número de unidades realmente desmontadas según especificaciones de Proyecto.

| Código | Ud | Descripción | Rendimiento | Precio | Importe |
|---|---|---|---|---|---|
| mo107 | h | Ayudante gasfitero. (mano de obra) | 7.321 | 6210.68 | 45468.388 |
| % | % | Herramientas | 2 % | 45468.388 | 909.368 |
|  |  | Costes directos |  |  | 46377.756 |

Residuos:
- demolición: ruo170203 Plástico. (componente de residuo); rendimiento 8.133 kg; Código LER 17 02 03; Masa del elemento 1 kg; Volumen 0.001667 m3
- demolición: ruo170405 Hierro y acero. (componente de residuo); rendimiento 0.265 kg; Código LER 17 04 05; Masa del elemento 1 kg; Volumen 0.000476 m3
