# Desmontaje de lavaplatos

- Propiedad del archivo: CYPE Ingenieros S.A.
- Formato: FIEBDC-3/2016
- Programa: Generador de precios de la construcción. CYPE Ingenieros, S.A.
- Fecha: 04/10/2024
- Ámbito geográfico: Chile
- Divisa: CHL
- Costes indirectos: 3 %
- Gastos generales: 13 %
- Beneficio industrial: 6 %
- IVA: 19 %

## D Demoliciones

### DS Equipamiento

#### DSC Cocinas

**DSC010** Ud Desmontaje de lavaplatos.
Desmontaje de lavaplatos de acero inoxidable de 2 cubetas, con medios manuales, y recuperación, acopio y montaje del material en el mismo emplazamiento, siendo el orden de ejecución del proceso inverso al de su instalación, sin afectar a la estabilidad de los elementos constructivos a los que pueda estar sujeto, y carga manual sobre camión o contenedor.
Criterio de valoración económica: El precio incluye el desmontaje de la grifería y de los accesorios.
Incluye: Desmontaje del elemento. Clasificación y etiquetado. Acopio de los materiales a reutilizar. Reposición y conexionado del elemento. Montaje de la grifería. Retirada y acopio de los restos de obra. Limpieza de los restos de obra. Carga manual de los restos de obra sobre camión o contenedor. Montaje, conexionado y comprobación de su correcto funcionamiento.
Criterio de medición de proyecto: Número de unidades previstas, según documentación gráfica de Proyecto.
Criterio de medición de obra: Se medirá el número de unidades realmente desmontadas y repuestas según especificaciones de Proyecto.

| Código | Ud | Descripción | Rendimiento | Precio | Importe |
|---|---|---|---|---|---|
| mt30www010 | Ud | Material auxiliar para instalación de artefacto sanitario. (material) | 1 | 2262.3 | 2262.300 |
| mo008 | h | Maestro 1ª gasfitero. (mano de obra) | 0.784 | 8553.61 | 6706.030 |
| mo107 | h | Ayudante gasfitero. (mano de obra) | 0.602 | 6210.68 | 3738.829 |
| % | % | Herramientas | 2 % | 12707.159 | 254.143 |
|  |  | Costes directos |  |  | 12961.302 |
