# Viga prefabricada de hormigón pretensado, imitación madera

- Propiedad del archivo: CYPE Ingenieros S.A.
- Formato: FIEBDC-3/2016
- Programa: Generador de precios de la construcción. CYPE Ingenieros, S.A.
- Fecha: 04/10/2024
- Ámbito geográfico: Chile
- Divisa: CHL
- Costes indirectos: 3 %
- Gastos generales: 13 %
- Beneficio industrial: 6 %
- IVA: 19 %

## E Estructuras

### EP Hormigón prefabricado

#### EPV Vigas

**EPV020** m Viga prefabricada de hormigón pretensado, imitación madera.
Viga prefabricada de hormigón pretensado, de 16x19 cm, con barras de acero para pretensar, de 5 mm de diámetro, con un momento flector máximo de 30 kN·m, acabado imitación madera, con una mano de lasur, apoyada sobre una capa de mortero de cemento, confeccionado en obra, dosificación 1:5.
Incluye: Replanteo de las vigas. Colocación y fijación provisional de la viga. Ajuste a su posición correcta y nivelación. Formación de la unión con los elementos de apoyo. Llenado y sellado de juntas. Montaje y desmontaje de apeos complementarios.
Criterio de medición de proyecto: Longitud medida a ejes, según documentación gráfica de Proyecto.
Criterio de medición de obra: Se medirá, a ejes, la longitud realmente ejecutada según especificaciones de Proyecto.

| Código | Ud | Descripción | Rendimiento | Precio | Importe |
|---|---|---|---|---|---|
| mt07pha070a | m | Viga prefabricada de hormigón pretensado, de 16x19 cm, con barras de acero para pretensar, de 5 mm de diámetro, con un momento flector máximo de 30 kN·m, acabado imitación madera, con una mano de lasur. (material) | 1 | 53729.98 | 53729.980 |
| mt08aaa010a | m³ | Agua. (material) | 0.006 | 924.2 | 5.545 |
| mt01arg005a | t | Arena de cantera, para mortero preparado en obra. (material) | 0.002 | 11947.94 | 23.896 |
| mt08cem000e | kg | Cemento gris en sacos. (material) | 0.3 | 100.67 | 30.201 |
| mq06hor010 | h | Concretera eléctrica con una capacidad de amasado de 160 l. (maquinaria) | 0.005 | 2262.69 | 11.313 |
| mo046 | h | Maestro 1ª montador de estructura prefabricada de hormigón. (mano de obra) | 0.057 | 8662.69 | 493.773 |
| mo093 | h | Ayudante montador de estructura prefabricada de hormigón. (mano de obra) | 0.114 | 6471.18 | 737.715 |
| % | % | Herramientas | 2 % | 55032.423 | 1100.648 |
|  |  | Costes directos |  |  | 56133.071 |

Residuos:
- colocación: mt07pha070a; factor de residuo 0.0084
- colocación: mt01arg005a Arena de cantera, para mortero preparado en obra; factor de residuo 0.00501329
- colocación: mt08cem000e Cemento gris en sacos; factor de residuo 0.0063

## Recursos

**mt07pha070a** m Viga prefabricada de hormigón pretensado
Datos técnicos: Coste energético 130.919 MJ; Emisión de CO2 13.922 kg; Código LER 17 01 01; Masa del elemento 80 kg; Volumen 0.053333 m3
Residuos:
- embalaje: re170201 Madera. (componente de residuo); rendimiento 0.021 kg; Código LER 17 02 01; Masa del elemento 1 kg; Volumen 0.000909 m3
- embalaje: re170203 Plástico. (componente de residuo); rendimiento 0.075 kg; Código LER 17 02 03; Masa del elemento 1 kg; Volumen 0.001667 m3

**mt08aaa010a** m³ Agua
Datos técnicos: Coste energético 60.000 MJ; Emisión de CO2 30.000 kg

**mt01arg005a** t Arena de cantera, para mortero preparado en obra
Datos técnicos: Coste energético 75.000 MJ; Emisión de CO2 4.000 kg; Código LER 01 04 08; Masa del elemento 1000 kg; Volumen 0.666667 m3

**mt08cem000e** kg Cemento gris en sacos
Datos técnicos: Coste energético 7.174 MJ; Emisión de CO2 0.904 kg; Código LER 17 01 01; Masa del elemento 1 kg; Volumen 0.000667 m3
Residuos:
- embalaje: re150101 Envases de papel y cartón. (componente de residuo); rendimiento 0.014 kg; Código LER 15 01 01; Masa del elemento 1 kg; Volumen 0.001333 m3
- embalaje: re170201 Madera; rendimiento 0.001 kg
- embalaje: re170203 Plástico; rendimiento 0.003 kg
