# Perfil autoadhesivo de transición entre pisos al mismo nivel, de aluminio

- Propiedad del archivo: CYPE Ingenieros S.A.
- Formato: FIEBDC-3/2016
- Programa: Generador de precios de la construcción. CYPE Ingenieros, S.A.
- Fecha: 17/05/2024
- Ámbito geográfico: Chile
- Divisa: CHL
- Costes indirectos: 3 %
- Gastos generales: 13 %
- Beneficio industrial: 6 %
- IVA: 19 %

## H Remates y ayudas

### HD Perfiles decorativos

#### HDS Perfiles para juntas entre pisos

**HDS011** m Perfil autoadhesivo de transición entre pisos al mismo nivel, de aluminio.
Perfil autoadhesivo de transición entre pisos al mismo nivel, de aluminio anodizado, con superficie lisa, de 80 mm de anchura y 3 mm de altura.
Incluye: Preparación de la superficie soporte. Replanteo. Corte y preparación. Colocación y fijación.
Criterio de medición de proyecto: Longitud medida según documentación gráfica de Proyecto. No se ha incrementado la cubicación por roturas y recortes, ya que en la descomposición se ha considerado un 5% más de piezas.
Criterio de medición de obra: Se medirá la longitud realmente ejecutada según especificaciones de Proyecto.

| Código | Ud | Descripción | Rendimiento | Precio | Importe |
|---|---|---|---|---|---|
| mt18jpc050gb | m | Perfil autoadhesivo de transición entre pisos al mismo nivel, de aluminio anodizado, con superficie lisa, de 80 mm de anchura y 3 mm de altura. (material) | 1.05 | 12147.33 | 12754.697 |
| mo023 | h | Maestro 1ª colocador de piso. (mano de obra) | 0.057 | 8327.21 | 474.651 |
| % | % | Herramientas | 2 % | 13229.348 | 264.587 |
|  |  | Costes directos |  |  | 13493.935 |

Residuos:
- colocación: mt18jpc050gb; factor de residuo 0.024

## Recursos

**mt18jpc050gb** m Perfil autoadhesivo de transición entre pisos al mismo nivel
Datos técnicos: Coste energético 8.319 MJ; Emisión de CO2 0.609 kg; Código LER 17 04 02; Masa del elemento 0.066 kg; Volumen 0.000044 m3
Residuos:
- embalaje: re170203 Plástico. (componente de residuo); rendimiento 0.008 kg; Código LER 17 02 03; Masa del elemento 1 kg; Volumen 0.001667 m3
