# Perfil de transición entre pisos a distinto nivel, de acero inoxidable

- Propiedad del archivo: CYPE Ingenieros S.A.
- Formato: FIEBDC-3/2016
- Programa: Generador de precios de la construcción. CYPE Ingenieros, S.A.
- Fecha: 17/05/2024
- Ámbito geográfico: Chile
- Divisa: CHL
- Costes indirectos: 3 %
- Gastos generales: 13 %
- Beneficio industrial: 6 %
- IVA: 19 %

## H Remates y ayudas

### HD Perfiles decorativos

#### HDS Perfiles para juntas entre pisos

**HDS040** m Perfil de transición entre pisos a distinto nivel, de acero inoxidable.
Perfil de transición entre pisos a distinto nivel, de acero inoxidable AISI 304, con superficie lisa, de 50 mm de anchura para salvar desniveles entre 12 y 18 mm. COLOCACIÓN: con tornillos.
Incluye: Preparación de la superficie soporte. Replanteo. Corte y preparación. Colocación y fijación.
Criterio de medición de proyecto: Longitud medida según documentación gráfica de Proyecto. No se ha incrementado la cubicación por roturas y recortes, ya que en la descomposición se ha considerado un 5% más de piezas.
Criterio de medición de obra: Se medirá la longitud realmente ejecutada según especificaciones de Proyecto.

| Código | Ud | Descripción | Rendimiento | Precio | Importe |
|---|---|---|---|---|---|
| mt18jpc080l | m | Perfil de transición entre pisos a distinto nivel, de acero inoxidable AISI 304, con superficie lisa, de 50 mm de anchura para salvar desniveles entre 12 y 18 mm, con taladros para atornillar a la superficie soporte y tornillos. (material) | 1.05 | 4667.03 | 4900.382 |
| mo023 | h | Maestro 1ª colocador de piso. (mano de obra) | 0.057 | 8327.21 | 474.651 |
| % | % | Herramientas | 2 % | 5375.033 | 107.501 |
|  |  | Costes directos |  |  | 5482.534 |

Residuos:
- colocación: mt18jpc080l; factor de residuo 0.0045006

## Recursos

**mt18jpc080l** m Perfil de transición entre pisos a distinto nivel
Datos técnicos: Coste energético 40.252 MJ; Emisión de CO2 5.841 kg; Código LER 17 04 05; Masa del elemento 0.829 kg; Volumen 0.000395 m3
Residuos:
- embalaje: re170203 Plástico. (componente de residuo); rendimiento 0.008 kg; Código LER 17 02 03; Masa del elemento 1 kg; Volumen 0.001667 m3
