# Perfil para junta de partición, de acero inoxidable

- Propiedad del archivo: CYPE Ingenieros S.A.
- Formato: FIEBDC-3/2016
- Programa: Generador de precios de la construcción. CYPE Ingenieros, S.A.
- Fecha: 04/10/2024
- Ámbito geográfico: Chile
- Divisa: CHL
- Costes indirectos: 3 %
- Gastos generales: 13 %
- Beneficio industrial: 6 %
- IVA: 19 %

## H Remates y ayudas

### HD Perfiles decorativos

#### HDS Perfiles para juntas entre pisos

**HDS050** m Perfil para junta de partición, de acero inoxidable.
Perfil en U para juntas de partición, de acero inoxidable AISI 304, de 12 mm de anchura, 25 mm de altura y 1 mm de espesor.
Incluye: Preparación de la superficie soporte. Replanteo. Corte y preparación. Nivelación. Colocación y fijación. Limpieza final.
Criterio de medición de proyecto: Longitud medida según documentación gráfica de Proyecto. No se ha incrementado la cubicación por roturas y recortes, ya que en la descomposición se ha considerado un 5% más de piezas.
Criterio de medición de obra: Se medirá la longitud realmente ejecutada según especificaciones de Proyecto.

| Código | Ud | Descripción | Rendimiento | Precio | Importe |
|---|---|---|---|---|---|
| mt18jpc090e | m | Perfil en U para juntas de partición, de acero inoxidable AISI 304, de 12 mm de anchura, 25 mm de altura y 1 mm de espesor. (material) | 1.05 | 6220.17 | 6531.179 |
| mo023 | h | Maestro 1ª colocador de piso. (mano de obra) | 0.057 | 8324.16 | 474.477 |
| % | % | Herramientas | 2 % | 7005.656 | 140.113 |
|  |  | Costes directos |  |  | 7145.769 |

Residuos:
- colocación: mt18jpc090e; factor de residuo 0.0045

## Recursos

**mt18jpc090e** m Perfil en U para juntas de partición
Datos técnicos: Coste energético 85.062 MJ; Emisión de CO2 12.428 kg; Código LER 17 04 05; Masa del elemento 1.77 kg; Volumen 0.000843 m3
Residuos:
- embalaje: re170203 Plástico. (componente de residuo); rendimiento 0.008 kg; Código LER 17 02 03; Masa del elemento 1 kg; Volumen 0.001667 m3
