# Perfil para junta de partición, de acero inoxidable

- Propiedad del archivo: CYPE Ingenieros S.A.
- Formato: FIEBDC-3/2016
- Programa: Generador de precios de la construcción. CYPE Ingenieros, S.A.
- Fecha: 04/10/2024
- Ámbito geográfico: Chile
- Divisa: CHL
- Costes indirectos: 3 %
- Gastos generales: 13 %
- Beneficio industrial: 6 %
- IVA: 19 %

## H Remates y ayudas

### HD Perfiles decorativos

#### HDS Perfiles para juntas entre pisos

**HDS050** m Perfil para junta de partición, de acero inoxidable.
Perfil en L para juntas de partición, de acero inoxidable AISI 304, de 30 mm de anchura, 30 mm de altura y 1 mm de espesor.
Incluye: Preparación de la superficie soporte. Replanteo. Corte y preparación. Nivelación. Colocación y fijación. Limpieza final.
Criterio de medición de proyecto: Longitud medida según documentación gráfica de Proyecto. No se ha incrementado la cubicación por roturas y recortes, ya que en la descomposición se ha considerado un 5% más de piezas.
Criterio de medición de obra: Se medirá la longitud realmente ejecutada según especificaciones de Proyecto.

| Código | Ud | Descripción | Rendimiento | Precio | Importe |
|---|---|---|---|---|---|
| mt18jpc091km | m | Perfil en L para juntas de partición, de acero inoxidable AISI 304, de 30 mm de anchura, 30 mm de altura y 1 mm de espesor. (material) | 1.05 | 6146.72 | 6454.056 |
| mo023 | h | Maestro 1ª colocador de piso. (mano de obra) | 0.057 | 8324.16 | 474.477 |
| % | % | Herramientas | 2 % | 6928.533 | 138.571 |
|  |  | Costes directos |  |  | 7067.104 |

Residuos:
- colocación: mt18jpc091km; factor de residuo 0.0045

## Recursos

**mt18jpc091km** m Perfil en L para juntas de partición
Datos técnicos: Coste energético 70.776 MJ; Emisión de CO2 10.328 kg; Código LER 17 04 05; Masa del elemento 1.47 kg; Volumen 0.0007 m3
Residuos:
- embalaje: re170203 Plástico. (componente de residuo); rendimiento 0.008 kg; Código LER 17 02 03; Masa del elemento 1 kg; Volumen 0.001667 m3
