# Manguera para cables

- Propiedad del archivo: CYPE Ingenieros S.A.
- Formato: FIEBDC-3/2016
- Programa: Generador de precios de la construcción. CYPE Ingenieros, S.A.
- Fecha: 10/02/2025
- Ámbito geográfico: Chile
- Divisa: CHL
- Costes indirectos: 3 %
- Gastos generales: 13 %
- Beneficio industrial: 6 %
- IVA: 19 %

## I Instalaciones

### ID Seguridad

#### IDC Cables

**IDC010** m Manguera para cables.
Manguera apantallada para cables de 6x0,22+2x0,75 mm², libre de halógenos, reacción al fuego clase Dca según UNE-EN 50575.
Incluye: Replanteo del recorrido de la manguera. Tendido de la manguera. Conexionado y comprobación de su correcto funcionamiento.
Criterio de medición de proyecto: Longitud medida según documentación gráfica de Proyecto.
Criterio de medición de obra: Se medirá la longitud realmente ejecutada según especificaciones de Proyecto.

| Código | Ud | Descripción | Rendimiento | Precio | Importe |
|---|---|---|---|---|---|
| mt41ing050v | m | Manguera apantallada para cables de 6x0,22+2x0,75 mm², libre de halógenos, reacción al fuego clase Dca según UNE-EN 50575. (material) | 1 | 536.96 | 536.960 |
| mo006 | h | Maestro 1ª instalador de redes y equipos de detección y seguridad. (mano de obra) | 0.017 | 8929.75 | 151.806 |
| mo105 | h | Ayudante instalador de de redes y equipos de detección y seguridad. (mano de obra) | 0.017 | 6483.02 | 110.211 |
| % | % | Herramientas | 2 % | 798.977 | 15.980 |
|  |  | Costes directos |  |  | 814.957 |

Residuos:
- colocación: mt41ing050v; factor de residuo 0.016494

## Recursos

**mt41ing050v** m Manguera apantallada para cables de 6x0,22+2x0,75 mm²
Datos técnicos: Coste energético 0.960 MJ; Emisión de CO2 0.073 kg; Código LER 17 04 11; Masa del elemento 0.0251 kg; Volumen 0.000017 m3
Residuos:
- embalaje: re150101 Envases de papel y cartón. (componente de residuo); rendimiento 0.065 kg; Código LER 15 01 01; Masa del elemento 1 kg; Volumen 0.001333 m3
