# Preinstalación de medidor para abastecimiento de agua potable

- Propiedad del archivo: CYPE Ingenieros S.A.
- Formato: FIEBDC-3/2016
- Programa: Generador de precios de la construcción. CYPE Ingenieros, S.A.
- Fecha: 17/05/2024
- Ámbito geográfico: Chile
- Divisa: CHL
- Costes indirectos: 3 %
- Gastos generales: 13 %
- Beneficio industrial: 6 %
- IVA: 19 %

## I Instalaciones

### IF Gasfitería

#### IFC Medidores

**IFC010** Ud Preinstalación de medidor para abastecimiento de agua potable.
Preinstalación de medidor general de agua 1 1/4" DN 32 mm, colocado en armario prefabricado, conectado al ramal de acometida y al tubo de alimentación, formada por llave de corte general de compuerta de latón fundido; grifo de comprobación; filtro retenedor de residuos; válvula de retención de latón y llave de salida de compuerta de latón fundido. Incluso cerradura especial de cuadradillo y material auxiliar.
Criterio de valoración económica: El precio no incluye el medidor de agua potable.
Incluye: Replanteo. Colocación y fijación de accesorios y piezas especiales. Conexionado y comprobación de su correcto funcionamiento.
Criterio de medición de proyecto: Número de unidades previstas, según documentación gráfica de Proyecto.
Criterio de medición de obra: Se medirá el número de unidades realmente ejecutadas según especificaciones de Proyecto.

| Código | Ud | Descripción | Rendimiento | Precio | Importe |
|---|---|---|---|---|---|
| mt37svc010i | Ud | Válvula de compuerta de latón fundido, para roscar, de 1 1/4". (material) | 2 | 9820.08 | 19640.160 |
| mt37www060f | Ud | Filtro retenedor de residuos de latón, con tamiz de acero inoxidable con perforaciones de 0,5 mm de diámetro, con rosca de 1 1/4", para una presión máxima de trabajo de 16 bar y una temperatura máxima de 110°C. (material) | 1 | 12910.6 | 12910.600 |
| mt37sgl012c | Ud | Grifo de comprobación de latón, para roscar, de 1". (material) | 1 | 6562.49 | 6562.490 |
| mt37svr010d | Ud | Válvula de retención de latón para roscar de 1 1/4". (material) | 1 | 9266.32 | 9266.320 |
| mt37cir010b | Ud | Armario de fibra de vidrio de 65x50x20 cm para alojar medidor individual de agua de 25 a 40 mm, provisto de cerradura especial de cuadradillo. (material) | 1 | 61302.9 | 61302.900 |
| mt37www010 | Ud | Material auxiliar para instalaciones de agua potable. (material) | 1 | 968.13 | 968.130 |
| mo008 | h | Maestro 1ª gasfitero. (mano de obra) | 1.182 | 8556.75 | 10114.079 |
| mo107 | h | Ayudante gasfitero. (mano de obra) | 0.591 | 6212.96 | 3671.859 |
| % | % | Herramientas | 4 % | 124436.538 | 4977.462 |
|  |  | Costes directos |  |  | 129414.000 |

## Recursos

**mt37svc010i** Ud Válvula de compuerta de latón fundido, para roscar, de 1 1/4"
Datos técnicos: Coste energético 685.269 MJ; Emisión de CO2 46.081 kg
Residuos:
- embalaje: re150101 Envases de papel y cartón. (componente de residuo); rendimiento 0.072 kg; Código LER 15 01 01; Masa del elemento 1 kg; Volumen 0.001333 m3

**mt37www060f** Ud Filtro retenedor de residuos de latón
Datos técnicos: Coste energético 860.723 MJ; Emisión de CO2 61.001 kg
Residuos:
- embalaje: re150101 Envases de papel y cartón; rendimiento 0.072 kg

**mt37sgl012c** Ud Grifo de comprobación de latón, para roscar, de 1"
Datos técnicos: Coste energético 61.534 MJ; Emisión de CO2 4.191 kg
Residuos:
- embalaje: re150101 Envases de papel y cartón; rendimiento 0.072 kg

**mt37svr010d** Ud Válvula de retención de latón para roscar de 1 1/4"
Datos técnicos: Coste energético 1022.613 MJ; Emisión de CO2 68.737 kg
Residuos:
- embalaje: re150101 Envases de papel y cartón; rendimiento 0.072 kg
