# Grifo

- Propiedad del archivo: CYPE Ingenieros S.A.
- Formato: FIEBDC-3/2016
- Programa: Generador de precios de la construcción. CYPE Ingenieros, S.A.
- Fecha: 17/05/2024
- Ámbito geográfico: Chile
- Divisa: CHL
- Costes indirectos: 3 %
- Gastos generales: 13 %
- Beneficio industrial: 6 %
- IVA: 19 %

## I Instalaciones

### IF Gasfitería

#### IFW Elementos

**IFW030** Ud Grifo.
Grifo de comprobación de latón, para roscar, de 1".
Incluye: Replanteo. Colocación. Conexionado y comprobación de su correcto funcionamiento.
Criterio de medición de proyecto: Número de unidades previstas, según documentación gráfica de Proyecto.
Criterio de medición de obra: Se medirá el número de unidades realmente ejecutadas según especificaciones de Proyecto.

| Código | Ud | Descripción | Rendimiento | Precio | Importe |
|---|---|---|---|---|---|
| mt37sgl012c | Ud | Grifo de comprobación de latón, para roscar, de 1". (material) | 1 | 6562.49 | 6562.490 |
| mt37www010 | Ud | Material auxiliar para instalaciones de agua potable. (material) | 1 | 968.13 | 968.130 |
| mo008 | h | Maestro 1ª gasfitero. (mano de obra) | 0.114 | 8556.75 | 975.470 |
| mo107 | h | Ayudante gasfitero. (mano de obra) | 0.114 | 6212.96 | 708.277 |
| % | % | Herramientas | 2 % | 9214.367 | 184.287 |
|  |  | Costes directos |  |  | 9398.654 |

## Recursos

**mt37sgl012c** Ud Grifo de comprobación de latón, para roscar, de 1"
Datos técnicos: Coste energético 61.534 MJ; Emisión de CO2 4.191 kg
Residuos:
- embalaje: re150101 Envases de papel y cartón. (componente de residuo); rendimiento 0.072 kg; Código LER 15 01 01; Masa del elemento 1 kg; Volumen 0.001333 m3
