# Válvula de retención

- Propiedad del archivo: CYPE Ingenieros S.A.
- Formato: FIEBDC-3/2016
- Programa: Generador de precios de la construcción. CYPE Ingenieros, S.A.
- Fecha: 17/05/2024
- Ámbito geográfico: Chile
- Divisa: CHL
- Costes indirectos: 3 %
- Gastos generales: 13 %
- Beneficio industrial: 6 %
- IVA: 19 %

## I Instalaciones

### IF Gasfitería

#### IFW Elementos

**IFW040** Ud Válvula de retención.
Válvula de retención de doble clapeta, con cuerpo de fierro fundido y clapeta, eje y resorte de acero inoxidable, DN 200 mm, PN 16 atm.
Incluye: Replanteo. Colocación. Conexionado y comprobación de su correcto funcionamiento.
Criterio de medición de proyecto: Número de unidades previstas, según documentación gráfica de Proyecto.
Criterio de medición de obra: Se medirá el número de unidades realmente ejecutadas según especificaciones de Proyecto.

| Código | Ud | Descripción | Rendimiento | Precio | Importe |
|---|---|---|---|---|---|
| mt37svr020i | Ud | Válvula de retención de doble clapeta, con cuerpo de fierro fundido y clapeta, eje y resorte de acero inoxidable, DN 200 mm, PN 16 atm. (material) | 1 | 175223.27 | 175223.270 |
| mt37www010 | Ud | Material auxiliar para instalaciones de agua potable. (material) | 1 | 968.13 | 968.130 |
| mo008 | h | Maestro 1ª gasfitero. (mano de obra) | 0.455 | 8556.75 | 3893.321 |
| mo107 | h | Ayudante gasfitero. (mano de obra) | 0.455 | 6212.96 | 2826.897 |
| % | % | Herramientas | 2 % | 182911.618 | 3658.232 |
|  |  | Costes directos |  |  | 186569.850 |

## Recursos

**mt37svr020i** Ud Válvula de retención de doble clapeta
Datos técnicos: Coste energético 471.601 MJ; Emisión de CO2 39.743 kg
Residuos:
- embalaje: re150101 Envases de papel y cartón. (componente de residuo); rendimiento 0.086 kg; Código LER 15 01 01; Masa del elemento 1 kg; Volumen 0.001333 m3
