# Cámara de inspección

- Propiedad del archivo: CYPE Ingenieros S.A.
- Formato: FIEBDC-3/2016
- Programa: Generador de precios de la construcción. CYPE Ingenieros, S.A.
- Fecha: 17/05/2024
- Ámbito geográfico: Chile
- Divisa: CHL
- Costes indirectos: 3 %
- Gastos generales: 13 %
- Beneficio industrial: 6 %
- IVA: 19 %

## I Instalaciones

### IF Gasfitería

#### IFW Elementos

**IFW070** Ud Cámara de inspección.
Formación de cámara de inspección enterrada, de dimensiones interiores 51x51x65 cm, construida con albañilería de ladrillo cerámico perforado, de 1/2 pie de espesor, recibido con mortero de cemento, confeccionado en obra, dosificación 1:6, sobre radier de hormigón simple H30 (20) 20/6, no expuesto a ciclos hielo-deshielo, exposición a sulfatos severa, con baja permeabilidad, docilidad blanda de 15 cm de espesor, enfoscada y bruñida interiormente con mortero de cemento, confeccionado en obra, con aditivo hidrófugo, dosificación 1:3 formando aristas y esquinas a media caña, con marco y tapa de fundición carga de rotura 125 kN, para alojamiento de la válvula; previa excavación con medios manuales y posterior relleno del trasdós con material granular. Incluso mortero para sellado de juntas.
Criterio de valoración económica: El precio no incluye la válvula.
Incluye: Replanteo. Excavación con medios manuales. Eliminación de las tierras sueltas del fondo de la excavación. Vaciado y compactación del hormigón en formación de radier. Formación de la obra de albañilería con ladrillos, previamente humedecidos, colocados con mortero. Afinado y bruñido con mortero, redondeando los ángulos del fondo y de las paredes interiores de la cámara de inspección. Conexionado de los tubos a la cámara de inspección. Colocación de la tapa. Relleno del trasdós.
Criterio de medición de proyecto: Número de unidades previstas, según documentación gráfica de Proyecto.
Criterio de medición de obra: Se medirá el número de unidades realmente ejecutadas según especificaciones de Proyecto.

| Código | Ud | Descripción | Rendimiento | Precio | Importe |
|---|---|---|---|---|---|
| mt10hmf090fyeg | m³ | Hormigón simple H30 (20) 20/6, no expuesto a ciclos hielo-deshielo, exposición a sulfatos severa, con baja permeabilidad, docilidad blanda, con cemento grado normal, preparado en central, según NCh 170.Of85 y ACI 318-08. (material) | 0.147 | 64234.67 | 9442.496 |
| mt04lpv010a | Ud | Ladrillo cerámico perforado (panal), para revestir, 24x11,5x9 cm, densidad 780 kg/m³. (material) | 56 | 244.1 | 13669.600 |
| mt08aaa010a | m³ | Agua. (material) | 0.012 | 919.27 | 11.031 |
| mt01arg005a | t | Arena de cantera, para mortero preparado en obra. (material) | 0.066 | 11852.9 | 782.291 |
| mt08cem000e | kg | Cemento gris en sacos. (material) | 15.368 | 100.14 | 1538.952 |
| mt08adt010 | kg | Aditivo hidrófugo para imprimación de morteros u hormigones. (material) | 0.214 | 735.42 | 157.380 |
| mt11tfa010b | Ud | Marco y tapa de fundición, 50x50 cm, para cámara de inspección registrable, carga de rotura 125 kN. (material) | 1 | 27475.24 | 27475.240 |
| mt01arr010a | t | Grava de cantera, de 19 a 25 mm de diámetro. (material) | 0.704 | 7572.68 | 5331.167 |
| mq06hor010 | h | Concretera eléctrica con una capacidad de amasado de 160 l. (maquinaria) | 0.03 | 2206.2 | 66.186 |
| mo020 | h | Maestro 1ª construcción. (mano de obra) | 1.79 | 8327.21 | 14905.706 |
| mo113 | h | Jornal construcción. (mano de obra) | 3.333 | 5997.35 | 19989.168 |
| % | % | Herramientas | 2 % | 93369.217 | 1867.384 |
|  |  | Costes directos |  |  | 95236.601 |

Residuos:
- colocación: mt10hmf090fyeg; factor de residuo 0.00139927
- colocación: mt04lpv010a Ladrillo cerámico perforado (panal), para revestir, 24x11,5x9 cm, densidad 780 kg/m³; factor de residuo 0.02646
- colocación: mt01arg005a Arena de cantera, para mortero preparado en obra; factor de residuo 0.00501329
- colocación: mt08cem000e Cemento gris en sacos; factor de residuo 0.0063
- colocación: mt08adt010 Aditivo hidrófugo para imprimación de morteros u hormigones; factor de residuo 0.055
- colocación: mt01arr010a Grava de cantera, de 19 a 25 mm de diámetro; factor de residuo 0.00686426
- excavación: ruo170504 Tierra y piedras distintas de las especificadas en el código 17 05 03. (componente de residuo); rendimiento 1583.84 kg; Código LER 17 05 04; Masa del elemento 1 kg; Volumen 0.000625 m3

## Recursos

**mt10hmf090fyeg** m³ Hormigón simple H30 (20) 20/6
Datos técnicos: Coste energético 2208.000 MJ; Emisión de CO2 253.000 kg; Código LER 17 01 01; Masa del elemento 2300 kg; Volumen 1.533333 m3

**mt04lpv010a** Ud Ladrillo cerámico perforado (panal), para revestir, 24x11,5x9 cm, densidad 780 kg/m³
Datos técnicos: Coste energético 8.034 MJ; Emisión de CO2 0.456 kg; Código LER 17 01 02; Masa del elemento 2 kg; Volumen 0.0016 m3
Residuos:
- embalaje: re170201 Madera. (componente de residuo); rendimiento 0.015 kg; Código LER 17 02 01; Masa del elemento 1 kg; Volumen 0.000909 m3
- embalaje: re170203 Plástico. (componente de residuo); rendimiento 0.001 kg; Código LER 17 02 03; Masa del elemento 1 kg; Volumen 0.001667 m3

**mt08aaa010a** m³ Agua
Datos técnicos: Coste energético 60.000 MJ; Emisión de CO2 30.000 kg

**mt01arg005a** t Arena de cantera, para mortero preparado en obra
Datos técnicos: Coste energético 75.000 MJ; Emisión de CO2 4.000 kg; Código LER 01 04 08; Masa del elemento 1000 kg; Volumen 0.666667 m3

**mt08cem000e** kg Cemento gris en sacos
Datos técnicos: Coste energético 7.174 MJ; Emisión de CO2 0.904 kg; Código LER 17 01 01; Masa del elemento 1 kg; Volumen 0.000667 m3
Residuos:
- embalaje: re150101 Envases de papel y cartón. (componente de residuo); rendimiento 0.014 kg; Código LER 15 01 01; Masa del elemento 1 kg; Volumen 0.001333 m3
- embalaje: re170201 Madera; rendimiento 0.001 kg
- embalaje: re170203 Plástico; rendimiento 0.003 kg

**mt08adt010** kg Aditivo hidrófugo para imprimación de morteros u hormigones
Datos técnicos: Coste energético 71.130 MJ; Emisión de CO2 2.824 kg; Código LER 17 09 04; Masa del elemento 1 kg; Volumen 0.000667 m3
Residuos:
- embalaje: re170203 Plástico; rendimiento 0.032 kg

**mt11tfa010b** Ud Marco y tapa de fundición, 50x50 cm, para cámara de inspección registrable, carga de rotura 125 kN
Datos técnicos: Coste energético 472.524 MJ; Emisión de CO2 29.506 kg
Residuos:
- embalaje: re150101 Envases de papel y cartón; rendimiento 0.072 kg

**mt01arr010a** t Grava de cantera, de 19 a 25 mm de diámetro
Datos técnicos: Coste energético 75.000 MJ; Emisión de CO2 4.000 kg; Código LER 01 04 08; Masa del elemento 1000 kg; Volumen 0.666667 m3
