# Cámara de inspección

- Propiedad del archivo: CYPE Ingenieros S.A.
- Formato: FIEBDC-3/2016
- Programa: Generador de precios de la construcción. CYPE Ingenieros, S.A.
- Fecha: 17/05/2024
- Ámbito geográfico: Chile
- Divisa: CHL
- Costes indirectos: 3 %
- Gastos generales: 13 %
- Beneficio industrial: 6 %
- IVA: 19 %

## I Instalaciones

### IF Gasfitería

#### IFW Elementos

**IFW070** Ud Cámara de inspección.
Suministro y montaje de cámara de inspección enterrada, de dimensiones interiores 64x48 cm en la base y 30 cm de altura, prefabricada de polipropileno, sobre radier de hormigón simple H20 (20) 20/6, no expuesto a ciclos hielo-deshielo, exposición a sulfatos despreciable, sin requerimiento de permeabilidad, docilidad blanda de 15 cm de espesor, con tapa de 50x34 cm, para alojamiento de la válvula; previa excavación con medios manuales y posterior relleno del trasdós con material granular.
Criterio de valoración económica: El precio no incluye la válvula.
Incluye: Replanteo. Excavación con medios manuales. Eliminación de las tierras sueltas del fondo de la excavación. Vaciado y compactación del hormigón en formación de radier. Colocación de la cámara de inspección prefabricada. Ejecución de taladros para el paso de los tubos. Conexionado de los tubos a la cámara de inspección. Colocación de la tapa. Relleno del trasdós.
Criterio de medición de proyecto: Número de unidades previstas, según documentación gráfica de Proyecto.
Criterio de medición de obra: Se medirá el número de unidades realmente ejecutadas según especificaciones de Proyecto.

| Código | Ud | Descripción | Rendimiento | Precio | Importe |
|---|---|---|---|---|---|
| mt10hmf090aieg | m³ | Hormigón simple H20 (20) 20/6, no expuesto a ciclos hielo-deshielo, exposición a sulfatos despreciable, sin requerimiento de permeabilidad, docilidad blanda, con cemento grado normal, preparado en central, según NCh 170.Of85 y ACI 318-08. (material) | 0.11 | 56695.27 | 6236.480 |
| mt37aar020h | Ud | Cámara de inspección de polipropileno, de sección rectangular, de 64x48 cm en la base y 30 cm de altura, con tapa de color verde de 50x34 cm. (material) | 1 | 30466.41 | 30466.410 |
| mt08aaa010a | m³ | Agua. (material) | 0.006 | 919.27 | 5.516 |
| mt01arg005a | t | Arena de cantera, para mortero preparado en obra. (material) | 0.022 | 11852.9 | 260.764 |
| mt08cem000e | kg | Cemento gris en sacos. (material) | 6.61 | 100.14 | 661.925 |
| mt08adt010 | kg | Aditivo hidrófugo para imprimación de morteros u hormigones. (material) | 0.132 | 735.42 | 97.075 |
| mt01arr010a | t | Grava de cantera, de 19 a 25 mm de diámetro. (material) | 0.275 | 7572.68 | 2082.487 |
| mo020 | h | Maestro 1ª construcción. (mano de obra) | 0.875 | 8327.21 | 7286.309 |
| mo113 | h | Jornal construcción. (mano de obra) | 1.339 | 5997.35 | 8030.452 |
| % | % | Herramientas | 2 % | 55127.418 | 1102.548 |
|  |  | Costes directos |  |  | 56229.966 |

Residuos:
- colocación: mt10hmf090aieg; factor de residuo 0.00149175
- colocación: mt01arg005a Arena de cantera, para mortero preparado en obra; factor de residuo 0.00501329
- colocación: mt08cem000e Cemento gris en sacos; factor de residuo 0.0063
- colocación: mt08adt010 Aditivo hidrófugo para imprimación de morteros u hormigones; factor de residuo 0.055
- colocación: mt01arr010a Grava de cantera, de 19 a 25 mm de diámetro; factor de residuo 0.00686426
- excavación: ruo170504 Tierra y piedras distintas de las especificadas en el código 17 05 03. (componente de residuo); rendimiento 666.479 kg; Código LER 17 05 04; Masa del elemento 1 kg; Volumen 0.000625 m3

## Recursos

**mt10hmf090aieg** m³ Hormigón simple H20 (20) 20/6
Datos técnicos: Coste energético 1840.000 MJ; Emisión de CO2 230.000 kg; Código LER 17 01 01; Masa del elemento 2300 kg; Volumen 1.533333 m3

**mt08aaa010a** m³ Agua
Datos técnicos: Coste energético 60.000 MJ; Emisión de CO2 30.000 kg

**mt01arg005a** t Arena de cantera, para mortero preparado en obra
Datos técnicos: Coste energético 75.000 MJ; Emisión de CO2 4.000 kg; Código LER 01 04 08; Masa del elemento 1000 kg; Volumen 0.666667 m3

**mt08cem000e** kg Cemento gris en sacos
Datos técnicos: Coste energético 7.174 MJ; Emisión de CO2 0.904 kg; Código LER 17 01 01; Masa del elemento 1 kg; Volumen 0.000667 m3
Residuos:
- embalaje: re150101 Envases de papel y cartón. (componente de residuo); rendimiento 0.014 kg; Código LER 15 01 01; Masa del elemento 1 kg; Volumen 0.001333 m3
- embalaje: re170201 Madera. (componente de residuo); rendimiento 0.001 kg; Código LER 17 02 01; Masa del elemento 1 kg; Volumen 0.000909 m3
- embalaje: re170203 Plástico. (componente de residuo); rendimiento 0.003 kg; Código LER 17 02 03; Masa del elemento 1 kg; Volumen 0.001667 m3

**mt08adt010** kg Aditivo hidrófugo para imprimación de morteros u hormigones
Datos técnicos: Coste energético 71.130 MJ; Emisión de CO2 2.824 kg; Código LER 17 09 04; Masa del elemento 1 kg; Volumen 0.000667 m3
Residuos:
- embalaje: re170203 Plástico; rendimiento 0.032 kg

**mt01arr010a** t Grava de cantera, de 19 a 25 mm de diámetro
Datos técnicos: Coste energético 75.000 MJ; Emisión de CO2 4.000 kg; Código LER 01 04 08; Masa del elemento 1000 kg; Volumen 0.666667 m3
