# Sirena

- Propiedad del archivo: CYPE Ingenieros S.A.
- Formato: FIEBDC-3/2016
- Programa: Generador de precios de la construcción. CYPE Ingenieros, S.A.
- Fecha: 04/10/2024
- Ámbito geográfico: Chile
- Divisa: CHL
- Costes indirectos: 3 %
- Gastos generales: 13 %
- Beneficio industrial: 6 %
- IVA: 19 %

## I Instalaciones

### IG Gases combustibles

#### IGL Detección y alarma

**IGL003** Ud Sirena.
Sirena electrónica con señal óptica y acústica. Incluso elementos de fijación.
Incluye: Colocación y fijación. Montaje, conexionado y comprobación de su correcto funcionamiento.
Criterio de medición de proyecto: Número de unidades previstas, según documentación gráfica de Proyecto.
Criterio de medición de obra: Se medirá el número de unidades realmente ejecutadas según especificaciones de Proyecto.

| Código | Ud | Descripción | Rendimiento | Precio | Importe |
|---|---|---|---|---|---|
| mt41apu040 | Ud | Sirena para sistema de detección de gas, con señal óptica y acústica, con elementos de fijación. (material) | 1 | 210353.41 | 210353.410 |
| mo006 | h | Maestro 1ª instalador de redes y equipos de detección y seguridad. (mano de obra) | 0.568 | 8553.61 | 4858.450 |
| mo105 | h | Ayudante instalador de de redes y equipos de detección y seguridad. (mano de obra) | 0.568 | 6210.68 | 3527.666 |
| % | % | Herramientas | 2 % | 218739.526 | 4374.791 |
|  |  | Costes directos |  |  | 223114.317 |

## Recursos

**mt41apu040** Ud Sirena para sistema de detección de gas, con señal óptica y acústica, con elementos de fijación
Datos técnicos: Coste energético 0.021 MJ; Emisión de CO2 0.032 kg
Residuos:
- embalaje: re150101 Envases de papel y cartón. (componente de residuo); rendimiento 0.038 kg; Código LER 15 01 01; Masa del elemento 1 kg; Volumen 0.001333 m3
