# Regulador de gas natural

- Propiedad del archivo: CYPE Ingenieros S.A.
- Formato: FIEBDC-3/2016
- Programa: Generador de precios de la construcción. CYPE Ingenieros, S.A.
- Fecha: 17/05/2024
- Ámbito geográfico: Chile
- Divisa: CHL
- Costes indirectos: 3 %
- Gastos generales: 13 %
- Beneficio industrial: 6 %
- IVA: 19 %

## I Instalaciones

### IG Gases combustibles

#### IGW Elementos

**IGW008** Ud Regulador de gas natural.
Regulador de presión con válvula de seguridad por defecto de presión de 15 mbar de presión mínima y rearme automático, de 6 m³/h de caudal máximo, de 25 a 400 mbar de presión de entrada y 22 mbar de presión de salida.
Incluye: Montaje, conexionado y comprobación de su correcto funcionamiento.
Criterio de medición de proyecto: Número de unidades previstas, según documentación gráfica de Proyecto.
Criterio de medición de obra: Se medirá el número de unidades realmente ejecutadas según especificaciones de Proyecto.

| Código | Ud | Descripción | Rendimiento | Precio | Importe |
|---|---|---|---|---|---|
| mt43acr240a | Ud | Regulador de presión con válvula de seguridad por defecto de presión de 15 mbar de presión mínima y rearme automático, de 6 m³/h de caudal máximo, de 25 a 400 mbar de presión de entrada y 22 mbar de presión de salida. (material) | 1 | 13844.71 | 13844.710 |
| mo010 | h | Maestro 1ª instalador de gas. (mano de obra) | 0.284 | 8556.75 | 2430.117 |
| mo109 | h | Ayudante instalador de gas. (mano de obra) | 0.284 | 6212.96 | 1764.481 |
| % | % | Herramientas | 2 % | 18039.308 | 360.786 |
|  |  | Costes directos |  |  | 18400.094 |

## Recursos

**mt43acr240a** Ud Regulador de presión con válvula de seguridad por defecto de presión de 15 mbar de presión mínima y rearme automático
Datos técnicos: Coste energético 142.996 MJ; Emisión de CO2 8.970 kg
Residuos:
- embalaje: re150101 Envases de papel y cartón. (componente de residuo); rendimiento 0.072 kg; Código LER 15 01 01; Masa del elemento 1 kg; Volumen 0.001333 m3
