# Canalización de protección de cableado

- Propiedad del archivo: CYPE Ingenieros S.A.
- Formato: FIEBDC-3/2016
- Programa: Generador de precios de la construcción. CYPE Ingenieros, S.A.
- Fecha: 17/05/2024
- Ámbito geográfico: Chile
- Divisa: CHL
- Costes indirectos: 3 %
- Gastos generales: 13 %
- Beneficio industrial: 6 %
- IVA: 19 %

## I Instalaciones

### IO Contra incendios

#### IOD Detección y alarma

**IOD020** m Canalización de protección de cableado.
Canalización de protección de cableado, formada por tubo de PVC rígido, blindado, roscable, de color negro, de 25 mm de diámetro nominal, con IP547. Instalación en superficie. Incluso abrazaderas, elementos de sujeción y accesorios (curvas, manguitos, tes, codos y curvas flexibles).
Incluye: Replanteo y trazado de la línea. Colocación y fijación de tubos.
Criterio de medición de proyecto: Longitud medida según documentación gráfica de Proyecto.
Criterio de medición de obra: Se medirá la longitud realmente ejecutada según especificaciones de Proyecto.

| Código | Ud | Descripción | Rendimiento | Precio | Importe |
|---|---|---|---|---|---|
| mt35aia090cc | m | Tubo rígido de PVC, roscable, curvable en caliente, de color negro, de 25 mm de diámetro nominal, para canalización fija en superficie. Resistencia a la compresión 1250 N, resistencia al impacto 2 julios, temperatura de trabajo -5°C hasta 60°C, con grado de protección IP547, propiedades eléctricas: aislante, no propagador de la llama. Incluso abrazaderas, elementos de sujeción y accesorios (curvas, manguitos, tes, codos y curvas flexibles). (material) | 1 | 2722.33 | 2722.330 |
| mo006 | h | Maestro 1ª instalador de redes y equipos de detección y seguridad. (mano de obra) | 0.114 | 8556.75 | 975.470 |
| mo105 | h | Ayudante instalador de de redes y equipos de detección y seguridad. (mano de obra) | 0.114 | 6212.96 | 708.277 |
| % | % | Herramientas | 2 % | 4406.077 | 88.122 |
|  |  | Costes directos |  |  | 4494.199 |

Residuos:
- colocación: mt35aia090cc; factor de residuo 0.0275

## Recursos

**mt35aia090cc** m Tubo rígido de PVC
Datos técnicos: Coste energético 28.095 MJ; Emisión de CO2 1.395 kg; Código LER 17 02 03; Masa del elemento 0.29 kg; Volumen 0.000483 m3
