# Caja de derivación

- Propiedad del archivo: CYPE Ingenieros S.A.
- Formato: FIEBDC-3/2016
- Programa: Generador de precios de la construcción. CYPE Ingenieros, S.A.
- Fecha: 17/05/2024
- Ámbito geográfico: Chile
- Divisa: CHL
- Costes indirectos: 3 %
- Gastos generales: 13 %
- Beneficio industrial: 6 %
- IVA: 19 %

## I Instalaciones

### IO Contra incendios

#### IOD Detección y alarma

**IOD025** Ud Caja de derivación.
Caja de derivación ciega, rectangular, de 250x250x60 mm, con 20 entradas troqueladas y tapa de registro con garras metálicas. Instalación empotrada. Incluso regletas de conexión.
Criterio de valoración económica: El precio no incluye las ayudas de albañilería para instalaciones.
Incluye: Replanteo. Fijación al paramento. Montaje, conexionado y comprobación de su correcto funcionamiento.
Criterio de medición de proyecto: Número de unidades previstas, según documentación gráfica de Proyecto.
Criterio de medición de obra: Se medirá el número de unidades realmente ejecutadas según especificaciones de Proyecto.

| Código | Ud | Descripción | Rendimiento | Precio | Importe |
|---|---|---|---|---|---|
| mt35caj021f | Ud | Caja de derivación ciega, rectangular, de 250x250x60 mm, con 20 entradas troqueladas y tapa de registro con garras metálicas, para empotrar. Incluso regletas de conexión. (material) | 1 | 5658.33 | 5658.330 |
| mo006 | h | Maestro 1ª instalador de redes y equipos de detección y seguridad. (mano de obra) | 0.114 | 8556.75 | 975.470 |
| mo105 | h | Ayudante instalador de de redes y equipos de detección y seguridad. (mano de obra) | 0.114 | 6212.96 | 708.277 |
| % | % | Herramientas | 2 % | 7342.077 | 146.842 |
|  |  | Costes directos |  |  | 7488.919 |

## Recursos

**mt35caj021f** Ud Caja de derivación ciega
Datos técnicos: Coste energético 75.583 MJ; Emisión de CO2 3.777 kg
Residuos:
- embalaje: re150101 Envases de papel y cartón. (componente de residuo); rendimiento 0.03 kg; Código LER 15 01 01; Masa del elemento 1 kg; Volumen 0.001333 m3
