# Válvula antirretorno de seguridad

- Propiedad del archivo: CYPE Ingenieros S.A.
- Formato: FIEBDC-3/2016
- Programa: Generador de precios de la construcción. CYPE Ingenieros, S.A.
- Fecha: 17/05/2024
- Ámbito geográfico: Chile
- Divisa: CHL
- Costes indirectos: 3 %
- Gastos generales: 13 %
- Beneficio industrial: 6 %
- IVA: 19 %

## I Instalaciones

### IS Evacuación de aguas

#### ISS Colectores suspendidos

**ISS005** Ud Válvula antirretorno de seguridad.
Válvula antirretorno de polipropileno, de 110 mm de diámetro, con cierre automático con clapeta, bloqueo manual y empuñadura extraíble, colocada entre el colector de salida y la acometida.
Incluye: Montaje, conexionado y comprobación de su correcto funcionamiento.
Criterio de medición de proyecto: Número de unidades previstas, según documentación gráfica de Proyecto.
Criterio de medición de obra: Se medirá el número de unidades realmente ejecutadas según especificaciones de Proyecto.

| Código | Ud | Descripción | Rendimiento | Precio | Importe |
|---|---|---|---|---|---|
| mt11ita010e | Ud | Válvula antirretorno de polipropileno, de 110 mm de diámetro, con cierre automático con clapeta, bloqueo manual y empuñadura extraíble. (material) | 1 | 247497.49 | 247497.490 |
| mo008 | h | Maestro 1ª gasfitero. (mano de obra) | 0.398 | 8556.75 | 3405.587 |
| % | % | Herramientas | 2 % | 250903.077 | 5018.062 |
|  |  | Costes directos |  |  | 255921.139 |

Residuos:
- colocación: mt11ita010e; factor de residuo 0.0165

## Recursos

**mt11ita010e** Ud Válvula antirretorno de polipropileno
Datos técnicos: Coste energético 223.055 MJ; Emisión de CO2 7.020 kg; Código LER 17 02 03; Masa del elemento 2.4 kg; Volumen 0.004 m3
Residuos:
- embalaje: re150101 Envases de papel y cartón. (componente de residuo); rendimiento 0.042 kg; Código LER 15 01 01; Masa del elemento 1 kg; Volumen 0.001333 m3
