# Montacargas

- Propiedad del archivo: CYPE Ingenieros S.A.
- Formato: FIEBDC-3/2016
- Programa: Generador de precios de la construcción. CYPE Ingenieros, S.A.
- Fecha: 04/10/2024
- Ámbito geográfico: Chile
- Divisa: CHL
- Costes indirectos: 3 %
- Gastos generales: 13 %
- Beneficio industrial: 6 %
- IVA: 19 %

## I Instalaciones

### IT Transporte

#### ITC Montacargas

**ITC010** Ud Montacargas.
Montacargas hidráulico para 2000 kg, de 2 detenidas (6 m), de 2,85x5,1 m de plataforma, con guías y dos pistones. Totalmente montado, conexionado y probado.
Incluye: Replanteo. Instalación del montacargas. Conexionado con la red eléctrica.
Criterio de medición de proyecto: Número de unidades previstas, según documentación gráfica de Proyecto.
Criterio de medición de obra: Se medirá el número de unidades realmente ejecutadas según especificaciones de Proyecto.

| Código | Ud | Descripción | Rendimiento | Precio | Importe |
|---|---|---|---|---|---|
| mt39mch010ga | Ud | Montacargas hidráulico para 2000 kg, de 2 detenidas (6 m), de 2,85x5,1 m de plataforma, con guías y dos pistones. (material) | 1 | 26786325.600000001 | 26786325.600 |
| mo016 | h | Maestro 1ª instalador de aparatos elevadores. (mano de obra) | 73.319 | 8553.61 | 627142.132 |
| mo085 | h | Ayudante instalador de aparatos elevadores. (mano de obra) | 73.319 | 6210.68 | 455360.847 |
| % | % | Herramientas | 2 % | 27868828.579 | 557376.572 |
|  |  | Costes directos |  |  | 28426205.151 |
