# Recuperador de calor, descentralizado

- Propiedad del archivo: CYPE Ingenieros S.A.
- Formato: FIEBDC-3/2016
- Programa: Generador de precios de la construcción. CYPE Ingenieros, S.A.
- Fecha: 04/10/2024
- Ámbito geográfico: Chile
- Divisa: CHL
- Costes indirectos: 3 %
- Gastos generales: 13 %
- Beneficio industrial: 6 %
- IVA: 19 %

## I Instalaciones

### IV Ventilación

#### IVM Ventilación mecánica

**IVM030** Ud Recuperador de calor, descentralizado.
Recuperador de calor, descentralizado, para muros de entre 500 y 600 mm de espesor, clase de eficiencia energética A, caudal de aire máximo 70 m³/h, eficiencia de recuperación calorífica 87%, de 260 mm de diámetro, peso 13,5 kg, intercambiador de placas de flujo cruzado, ventiladores centrífugos con motor de tipo EC de bajo consumo, filtro de aire ISO 60% (G4), bypass con servomotor para cambio automático, en función de la temperatura interior y la temperatura exterior, del modo de operación de recuperación a free-cooling y difusor de color blanco RAL 9010; instalación empotrada en el muro. Incluso elementos de fijación.
Incluye: Replanteo. Colocación y fijación del recuperador de calor. Comprobación de su correcto funcionamiento.
Criterio de medición de proyecto: Número de unidades previstas, según documentación gráfica de Proyecto.
Criterio de medición de obra: Se medirá el número de unidades realmente ejecutadas según especificaciones de Proyecto.

| Código | Ud | Descripción | Rendimiento | Precio | Importe |
|---|---|---|---|---|---|
| mt42wol095b | Ud | Recuperador de calor, descentralizado, para muros de entre 500 y 600 mm de espesor, clase de eficiencia energética A, caudal de aire máximo 70 m³/h, eficiencia de recuperación calorífica 87%, de 260 mm de diámetro, peso 13,5 kg, intercambiador de placas de flujo cruzado, ventiladores centrífugos con motor de tipo EC de bajo consumo, filtro de aire ISO 60% (G4), bypass con servomotor para cambio automático, en función de la temperatura interior y la temperatura exterior, del modo de operación de recuperación a free-cooling y difusor de color blanco RAL 9010. (material) | 1 | 2316028.17 | 2316028.170 |
| mo011 | h | Maestro 1ª montador. (mano de obra) | 0.568 | 8553.61 | 4858.450 |
| mo080 | h | Ayudante montador. (mano de obra) | 0.568 | 6222.52 | 3534.391 |
| % | % | Herramientas | 2 % | 2324421.011 | 46488.420 |
|  |  | Costes directos |  |  | 2370909.431 |
