# Sistema de control automático

- Propiedad del archivo: CYPE Ingenieros S.A.
- Formato: FIEBDC-3/2016
- Programa: Generador de precios de la construcción. CYPE Ingenieros, S.A.
- Fecha: 17/05/2024
- Ámbito geográfico: Chile
- Divisa: CHL
- Costes indirectos: 3 %
- Gastos generales: 13 %
- Beneficio industrial: 6 %
- IVA: 19 %

## I Instalaciones

### IV Ventilación

#### IVU Ventilación geotérmica: pozos canadienses

**IVU070** Ud Sistema de control automático.
Sistema de control automático, formado por bypass de acero galvanizado, para ducto de 200 mm de diámetro nominal, compuesto por Te 90° con juntas de EPDM de doble labio, compuerta de regulación del caudal de aire y servomotor; y sonda de temperatura exterior.
Criterio de valoración económica: El precio no incluye la instalación eléctrica.
Incluye: Colocación y conexionado del bypass. Colocación y fijación de la sonda de temperatura. Conexionado eléctrico y comprobación de su correcto funcionamiento.
Criterio de medición de proyecto: Número de unidades previstas, según documentación gráfica de Proyecto.
Criterio de medición de obra: Se medirá el número de unidades realmente ejecutadas según especificaciones de Proyecto.

| Código | Ud | Descripción | Rendimiento | Precio | Importe |
|---|---|---|---|---|---|
| mt42vgg060b | Ud | Bypass de acero galvanizado, para ducto de 200 mm de diámetro nominal, compuesto por Te 90° con juntas de EPDM de doble labio, compuerta de regulación del caudal de aire y servomotor. (material) | 1 | 656238.33 | 656238.330 |
| mt42vgg065a | Ud | Sonda de temperatura exterior. (material) | 1 | 58385.5 | 58385.500 |
| mo011 | h | Maestro 1ª montador. (mano de obra) | 0.227 | 8556.75 | 1942.382 |
| mo080 | h | Ayudante montador. (mano de obra) | 0.227 | 6224.8 | 1413.030 |
| % | % | Herramientas | 2 % | 717979.242 | 14359.585 |
|  |  | Costes directos |  |  | 732338.827 |
