# Ducto circular de lámina de acero galvanizado

- Propiedad del archivo: CYPE Ingenieros S.A.
- Formato: FIEBDC-3/2016
- Programa: Generador de precios de la construcción. CYPE Ingenieros, S.A.
- Fecha: 17/05/2024
- Ámbito geográfico: Chile
- Divisa: CHL
- Costes indirectos: 3 %
- Gastos generales: 13 %
- Beneficio industrial: 6 %
- IVA: 19 %

## I Instalaciones

### IV Ventilación

#### IVV Ductos de admisión y extracción para ventilación

**IVV020** m Ducto circular de lámina de acero galvanizado.
Ducto circular de ventilación, formado por tubo de lámina de acero galvanizado de pared simple lisa, autoconectable macho-hembra, de 100 mm de diámetro y 0,6 mm de espesor de lámina, colocado en posición horizontal. Incluso material auxiliar para montaje y sujeción a la obra, accesorios y piezas especiales.
Criterio de valoración económica: El precio no incluye las compuertas de regulación, las compuertas cortafuego, las rejillas ni los difusores.
Incluye: Replanteo del recorrido del ducto y de la situación de los elementos de sujeción. Presentación de tubos, accesorios y piezas especiales. Fijación del material auxiliar para montaje y sujeción a la obra. Montaje, conexionado y comprobación de su correcto funcionamiento.
Criterio de medición de proyecto: Longitud proyectada, según documentación gráfica de Proyecto, medida entre los ejes de los elementos o de los puntos a conectar, sin descontar las piezas especiales.
Criterio de medición de obra: Se medirá la longitud realmente ejecutada según especificaciones de Proyecto.

| Código | Ud | Descripción | Rendimiento | Precio | Importe |
|---|---|---|---|---|---|
| mt42cvg410a | Ud | Material auxiliar para montaje y sujeción a la obra de los ductos de lámina de acero galvanizado de pared simple lisa, de 100 mm de diámetro. (material) | 1 | 295.1 | 295.100 |
| mt42cvg010ad | m | Tubo de lámina de acero galvanizado de pared simple lisa, autoconectable macho-hembra, de 100 mm de diámetro y 0,6 mm de espesor de lámina, suministrado en tramos de 1 m, con el precio incrementado el 15% en concepto de accesorios y piezas especiales. (material) | 1 | 6787.09 | 6787.090 |
| mo013 | h | Maestro 1ª instalador de ductos de placa metálica. (mano de obra) | 0.143 | 8556.75 | 1223.615 |
| mo084 | h | Ayudante instalador de ductos de placa metálica. (mano de obra) | 0.072 | 6224.8 | 448.186 |
| % | % | Herramientas | 2 % | 8753.991 | 175.080 |
|  |  | Costes directos |  |  | 8929.071 |

Residuos:
- colocación: mt42cvg010ad; factor de residuo 0.0333

## Recursos

**mt42cvg010ad** m Tubo de lámina de acero galvanizado de pared simple lisa
Datos técnicos: Coste energético 38.933 MJ; Emisión de CO2 3.783 kg; Código LER 17 04 05; Masa del elemento 1.48 kg; Volumen 0.000705 m3
Residuos:
- embalaje: re170201 Madera. (componente de residuo); rendimiento 0.011 kg; Código LER 17 02 01; Masa del elemento 1 kg; Volumen 0.000909 m3
- embalaje: re170203 Plástico. (componente de residuo); rendimiento 0.003 kg; Código LER 17 02 03; Masa del elemento 1 kg; Volumen 0.001667 m3
