# Ducto de PVC

- Propiedad del archivo: CYPE Ingenieros S.A.
- Formato: FIEBDC-3/2016
- Programa: Generador de precios de la construcción. CYPE Ingenieros, S.A.
- Fecha: 17/05/2024
- Ámbito geográfico: Chile
- Divisa: CHL
- Costes indirectos: 3 %
- Gastos generales: 13 %
- Beneficio industrial: 6 %
- IVA: 19 %

## I Instalaciones

### IV Ventilación

#### IVV Ductos de admisión y extracción para ventilación

**IVV030** m Ducto de PVC.
Ducto de ventilación, formado por tubo liso de PVC, de 110 mm de diámetro exterior, pegado mediante adhesivo, colocado en posición horizontal. Incluso material auxiliar para montaje y sujeción a la obra, accesorios y piezas especiales.
Criterio de valoración económica: El precio no incluye las compuertas de regulación, las compuertas cortafuego, las rejillas ni los difusores.
Incluye: Replanteo del recorrido del ducto y de la situación de los elementos de sujeción. Presentación en seco de tubos y piezas especiales. Fijación del material auxiliar para montaje y sujeción a la obra. Montaje, conexionado y comprobación de su correcto funcionamiento.
Criterio de medición de proyecto: Longitud proyectada, según documentación gráfica de Proyecto, medida entre los ejes de los elementos o de los puntos a conectar, sin descontar las piezas especiales.
Criterio de medición de obra: Se medirá la longitud realmente ejecutada según especificaciones de Proyecto.

| Código | Ud | Descripción | Rendimiento | Precio | Importe |
|---|---|---|---|---|---|
| mt42cvp420c | Ud | Material auxiliar para montaje y sujeción a la obra de los ductos de PVC, de 110 mm de diámetro exterior. (material) | 1 | 167.4 | 167.400 |
| mt42cvp020ce | m | Tubo liso de PVC, de 110 mm de diámetro exterior, con extremo abocardado, con el precio incrementado el 20% en concepto de accesorios y piezas especiales. (material) | 1 | 4017.64 | 4017.640 |
| mt11var009 | l | Líquido limpiador para pegado mediante adhesivo de tubos y accesorios de PVC. (material) | 0.04 | 25891.45 | 1035.658 |
| mt11var010 | l | Adhesivo para tubos y accesorios de PVC. (material) | 0.02 | 32997.83 | 659.957 |
| mo011 | h | Maestro 1ª montador. (mano de obra) | 0.119 | 8556.75 | 1018.253 |
| mo080 | h | Ayudante montador. (mano de obra) | 0.06 | 6224.8 | 373.488 |
| % | % | Herramientas | 2 % | 7272.396 | 145.448 |
|  |  | Costes directos |  |  | 7417.844 |

Residuos:
- colocación: mt11var009 Líquido limpiador para pegado mediante adhesivo de tubos y accesorios de PVC; factor de residuo 0.0275

## Recursos

**mt11var009** l Líquido limpiador para pegado mediante adhesivo de tubos y accesorios de PVC
Datos técnicos: Coste energético 3.819 MJ; Emisión de CO2 0.202 kg; Código LER 20 01 30; Masa del elemento 1 kg; Volumen 0.001 m3
Residuos:
- embalaje: re170203 Plástico. (componente de residuo); rendimiento 0.032 kg; Código LER 17 02 03; Masa del elemento 1 kg; Volumen 0.001667 m3
