# Ducto semirrígido de doble pared de lámina de aluminio con aislamiento acústico

- Propiedad del archivo: CYPE Ingenieros S.A.
- Formato: FIEBDC-3/2016
- Programa: Generador de precios de la construcción. CYPE Ingenieros, S.A.
- Fecha: 17/05/2024
- Ámbito geográfico: Chile
- Divisa: CHL
- Costes indirectos: 3 %
- Gastos generales: 13 %
- Beneficio industrial: 6 %
- IVA: 19 %

## I Instalaciones

### IV Ventilación

#### IVV Ductos de admisión y extracción para ventilación

**IVV260** m Ducto semirrígido de doble pared de lámina de aluminio con aislamiento acústico.
Ducto de ventilación, formado por tubo semirrígido de doble pared con aislamiento acústico, compuesto por pared interior de lámina de aluminio engatillada en espiral y perforada de 125 mm de diámetro, pared exterior de lámina de aluminio engatillada en espiral y aislamiento acústico entre paredes mediante fibra de vidrio de 25 mm de espesor, temperatura de trabajo de 200°C y puntas de temperatura de hasta 250°C, clase A1. Incluso material auxiliar para montaje y sujeción a la obra, accesorios y piezas especiales.
Incluye: Replanteo del recorrido del ducto y de la situación de los elementos de sujeción. Presentación de tubos, accesorios y piezas especiales. Fijación del material auxiliar para montaje y sujeción a la obra. Montaje, conexionado y comprobación de su correcto funcionamiento.
Criterio de medición de proyecto: Longitud medida según documentación gráfica de Proyecto.
Criterio de medición de obra: Se medirá la longitud realmente ejecutada según especificaciones de Proyecto.

| Código | Ud | Descripción | Rendimiento | Precio | Importe |
|---|---|---|---|---|---|
| mt42csi420a | Ud | Material auxiliar para montaje y sujeción a la obra de los ductos semirrígidos de doble pared de lámina de aluminio con aislamiento acústico, de 125 mm de diámetro interior. (material) | 1 | 2654.4 | 2654.400 |
| mt42csi020ac | m | Tubo semirrígido de doble pared con aislamiento acústico, compuesto por pared interior de lámina de aluminio engatillada en espiral y perforada de 125 mm de diámetro, pared exterior de lámina de aluminio engatillada en espiral y aislamiento acústico entre paredes mediante fibra de vidrio de 25 mm de espesor, temperatura de trabajo de 200°C y puntas de temperatura de hasta 250°C, clase A1, con el precio incrementado el 10% en concepto de accesorios y piezas especiales. (material) | 1 | 56525.94 | 56525.940 |
| mo011 | h | Maestro 1ª montador. (mano de obra) | 0.223 | 8556.75 | 1908.155 |
| mo080 | h | Ayudante montador. (mano de obra) | 0.111 | 6224.8 | 690.953 |
| % | % | Herramientas | 2 % | 61779.448 | 1235.589 |
|  |  | Costes directos |  |  | 63015.037 |
