# Ducto flexible de doble pared, con pared interior de aluminio y poliéster, y pared exterior de PVC

- Propiedad del archivo: CYPE Ingenieros S.A.
- Formato: FIEBDC-3/2016
- Programa: Generador de precios de la construcción. CYPE Ingenieros, S.A.
- Fecha: 17/05/2024
- Ámbito geográfico: Chile
- Divisa: CHL
- Costes indirectos: 3 %
- Gastos generales: 13 %
- Beneficio industrial: 6 %
- IVA: 19 %

## I Instalaciones

### IV Ventilación

#### IVV Ductos de admisión y extracción para ventilación

**IVV330** m Ducto flexible de doble pared, con pared interior de aluminio y poliéster, y pared exterior de PVC.
Ducto de ventilación, formado por tubo flexible de doble pared, de 125 mm de diámetro nominal, compuesto por pared interior de aluminio, poliéster y cable de acero en espiral de 126 mm de diámetro interior y pared exterior de hilos de fibra de vidrio recubiertos de PVC color gris de 131 mm de diámetro exterior, rango de temperatura de trabajo de -30 a 140°C. Incluso material auxiliar para montaje y sujeción a la obra, accesorios y piezas especiales.
Incluye: Replanteo del recorrido del ducto y de la situación de los elementos de sujeción. Presentación de tubos, accesorios y piezas especiales. Fijación del material auxiliar para montaje y sujeción a la obra. Montaje, conexionado y comprobación de su correcto funcionamiento.
Criterio de medición de proyecto: Longitud medida según documentación gráfica de Proyecto.
Criterio de medición de obra: Se medirá la longitud realmente ejecutada según especificaciones de Proyecto.

| Código | Ud | Descripción | Rendimiento | Precio | Importe |
|---|---|---|---|---|---|
| mt42zeh201a | Ud | Material auxiliar para montaje y sujeción a la obra de los ductos flexibles de doble pared, de 125 mm de diámetro nominal, con pared interior de aluminio y poliéster, y pared exterior de PVC. (material) | 1 | 504.15 | 504.150 |
| mt42zeh200ab | m | Tubo flexible de doble pared, de 125 mm de diámetro nominal, compuesto por pared interior de aluminio, poliéster y cable de acero en espiral de 126 mm de diámetro interior y pared exterior de hilos de fibra de vidrio recubiertos de PVC color gris de 131 mm de diámetro exterior, rango de temperatura de trabajo de -30 a 140°C, suministrado en tramos de 10 m, con el precio incrementado el 5% en concepto de accesorios y piezas especiales. (material) | 1 | 10587.08 | 10587.080 |
| mo011 | h | Maestro 1ª montador. (mano de obra) | 0.111 | 8556.75 | 949.799 |
| mo080 | h | Ayudante montador. (mano de obra) | 0.056 | 6224.8 | 348.589 |
| % | % | Herramientas | 2 % | 12389.618 | 247.792 |
|  |  | Costes directos |  |  | 12637.410 |
