# Ducto flexible de doble pared, de polietileno

- Propiedad del archivo: CYPE Ingenieros S.A.
- Formato: FIEBDC-3/2016
- Programa: Generador de precios de la construcción. CYPE Ingenieros, S.A.
- Fecha: 17/05/2024
- Ámbito geográfico: Chile
- Divisa: CHL
- Costes indirectos: 3 %
- Gastos generales: 13 %
- Beneficio industrial: 6 %
- IVA: 19 %

## I Instalaciones

### IV Ventilación

#### IVV Ductos de admisión y extracción para ventilación

**IVV340** m Ducto flexible de doble pared, de polietileno.
Ducto de ventilación, formado por tubo flexible, de doble pared, la exterior corrugada y la interior lisa, de polietileno, de color verde, con tratamientos antiestático y antibacteriano, de 75 mm de diámetro exterior. Incluso material auxiliar para montaje y sujeción a la obra, accesorios y piezas especiales.
Incluye: Replanteo del recorrido del ducto y de la situación de los elementos de sujeción. Presentación de tubos, accesorios y piezas especiales. Fijación del material auxiliar para montaje y sujeción a la obra. Montaje, conexionado y comprobación de su correcto funcionamiento.
Criterio de medición de proyecto: Longitud medida según documentación gráfica de Proyecto.
Criterio de medición de obra: Se medirá la longitud realmente ejecutada según especificaciones de Proyecto.

| Código | Ud | Descripción | Rendimiento | Precio | Importe |
|---|---|---|---|---|---|
| mt42fei410a | Ud | Material auxiliar para montaje y sujeción a la obra de los ductos flexibles de doble pared, la exterior corrugada y la interior lisa, de polietileno, de color verde, con tratamientos antiestático y antibacteriano, de 75 mm de diámetro exterior. (material) | 1 | 284.46 | 284.460 |
| mt42fei010ac | m | Tubo flexible, de doble pared, la exterior corrugada y la interior lisa, de polietileno, de color verde, con tratamientos antiestático y antibacteriano, de 75 mm de diámetro exterior, suministrado en rollos de 50 m de longitud, con el precio incrementado el 10% en concepto de accesorios y piezas especiales. (material) | 1 | 6258.13 | 6258.130 |
| mo011 | h | Maestro 1ª montador. (mano de obra) | 0.095 | 8556.75 | 812.891 |
| mo080 | h | Ayudante montador. (mano de obra) | 0.048 | 6224.8 | 298.790 |
| % | % | Herramientas | 2 % | 7654.271 | 153.085 |
|  |  | Costes directos |  |  | 7807.356 |
