# Puerta frigorífica pivotante

- Propiedad del archivo: CYPE Ingenieros S.A.
- Formato: FIEBDC-3/2016
- Programa: Generador de precios de la construcción. CYPE Ingenieros, S.A.
- Fecha: 17/05/2024
- Ámbito geográfico: Chile
- Divisa: CHL
- Costes indirectos: 3 %
- Gastos generales: 13 %
- Beneficio industrial: 6 %
- IVA: 19 %

## L Puertas, ventanas, closets, cerrajería, vidrios y protecciones solares

### LI Puertas de uso industrial

#### LIF Puertas frigoríficas

**LIF020** Ud Puerta frigorífica pivotante.
Puerta frigorífica pivotante, semiencastrada, con un punto de cierre y bisagras, para hueco de dimensiones útiles 800x1800 mm, de cámara frigorífica, con temperatura de trabajo hasta 0 °C. HOJA: de 75 mm de espesor, con bastidor de perfil estructural de aluminio anodizado, revestimiento en ambas caras de lámina de acero galvanizado, acabado lacado y alma de espuma de poliuretano inyectada a alta presión, de densidad entre 40 y 45 kg/m³, con marco de perfiles con rotura de puente térmico y doble burlete perimetral sobre soporte de PVC; ACCESORIOS: cerradura con llave, con posibilidad de apertura desde el interior y cortina de lamas de PVC. Colocación en panel frigorífico.
Incluye: Replanteo. Colocación y fijación de la puerta al paramento.
Criterio de medición de proyecto: Número de unidades previstas, según documentación gráfica de Proyecto.
Criterio de medición de obra: Se medirá el número de unidades realmente ejecutadas según especificaciones de Proyecto.

| Código | Ud | Descripción | Rendimiento | Precio | Importe |
|---|---|---|---|---|---|
| mt12psa110aa | Ud | Puerta frigorífica pivotante, semiencastrada, con un punto de cierre y bisagras, para hueco de dimensiones útiles 800x1800 mm, de cámara frigorífica, con temperatura de trabajo hasta 0 °C, de 75 mm de espesor, con bastidor de perfil estructural de aluminio anodizado, revestimiento en ambas caras de lámina de acero galvanizado, acabado lacado y alma de espuma de poliuretano inyectada a alta presión, de densidad entre 40 y 45 kg/m³, con marco de perfiles con rotura de puente térmico y doble burlete perimetral sobre soporte de PVC, para colocar en panel frigorífico. (material) | 1.05 | 425719.48 | 447005.454 |
| mt23var020 | Ud | Kit de cerradura con llave, con posibilidad de apertura desde el interior, para puerta frigorífica. (material) | 1 | 182047.45 | 182047.450 |
| mt12psa200b | Ud | Cortina de lamas de PVC, de 3 mm de espesor, para hueco de dimensiones útiles 800x1800 mm, con solape de 50 mm entre lamas, para minimizar el flujo de aire durante la apertura de la puerta frigorífica, con herrajes y accesorios de fijación de acero inoxidable. (material) | 1 | 116680.56 | 116680.560 |
| mo011 | h | Maestro 1ª montador. (mano de obra) | 1.512 | 8556.75 | 12937.806 |
| mo080 | h | Ayudante montador. (mano de obra) | 3.024 | 6224.8 | 18823.795 |
| % | % | Herramientas | 2 % | 777495.065 | 15549.901 |
|  |  | Costes directos |  |  | 793044.966 |
