# Aislamiento acústico a ruido aéreo de codo de bajada, con lanas minerales

- Propiedad del archivo: CYPE Ingenieros S.A.
- Formato: FIEBDC-3/2016
- Programa: Generador de precios de la construcción. CYPE Ingenieros, S.A.
- Fecha: 17/05/2024
- Ámbito geográfico: Chile
- Divisa: CHL
- Costes indirectos: 3 %
- Gastos generales: 13 %
- Beneficio industrial: 6 %
- IVA: 19 %

## N Aislamientos e imprimaciones

### NB Aislamientos acústicos

#### NBA Tuberías y bajadas

**NBA032** Ud Aislamiento acústico a ruido aéreo de codo de bajada, con lanas minerales.
Aislamiento acústico a ruido aéreo de codo de bajada de 90 mm de diámetro, realizado con manta de lana de vidrio, recubierto por una de sus caras con aluminio reforzado que actúa como barrera de vapor, de 30 mm de espesor, para el aislamiento de ductos de aire en climatización, resistencia térmica 0,86 m²K/W, conductividad térmica 0,035 W/(mK); con 39,76 dB de índice global de reducción acústica, Rw; proporcionando una mejora del índice global de reducción acústica ponderado A de 9,43 dBA, en bajadas con caudal medio de 60 l/min; dispuesto en torno a la bajada a modo de coquilla y fijado con bridas de plástico. Incluso cinta autoadhesiva para sellado de juntas.
Incluye: Corte del rollo en tramos. Forrado del codo de la bajada. Colocación de las bridas. Sellado de juntas.
Criterio de medición de proyecto: Número de unidades previstas, según documentación gráfica de Proyecto.
Criterio de medición de obra: Se medirá el número de unidades realmente ejecutadas según especificaciones de Proyecto.

| Código | Ud | Descripción | Rendimiento | Precio | Importe |
|---|---|---|---|---|---|
| mt42coi110c | m² | Manta de lana de vidrio, recubierto por una de sus caras con aluminio reforzado que actúa como barrera de vapor, de 30 mm de espesor, para el aislamiento de ductos de aire en climatización, resistencia térmica 0,86 m²K/W, conductividad térmica 0,035 W/(mK); con 39,76 dB de índice global de reducción acústica, Rw; proporcionando una mejora del índice global de reducción acústica ponderado A de 9,43 dBA, en bajadas con caudal medio de 60 l/min, Euroclase A2-s1, d0 de reacción al fuego. (material) | 0.311 | 8296.77 | 2580.295 |
| mt16pdg012a | Ud | Brida de plástico, para fijación de aislamiento acústico de bajadas. (material) | 4 | 213.34 | 853.360 |
| mt16aaa030 | m | Cinta autoadhesiva para sellado de juntas. (material) | 1 | 366.57 | 366.570 |
| mo054 | h | Maestro 1ª montador de aislamientos. (mano de obra) | 0.183 | 8556.75 | 1565.885 |
| mo101 | h | Ayudante montador de aislamientos. (mano de obra) | 0.183 | 6224.8 | 1139.138 |
| % | % | Herramientas | 2 % | 6505.248 | 130.105 |
|  |  | Costes directos |  |  | 6635.353 |

Residuos:
- colocación: mt42coi110c; factor de residuo 0.048
- colocación: mt16pdg012a Brida de plástico, para fijación de aislamiento acústico de bajadas; factor de residuo 0.07
- colocación: mt16aaa030 Cinta autoadhesiva para sellado de juntas; factor de residuo 0.07

## Recursos

**mt42coi110c** m² Manta de lana de vidrio
Datos técnicos: Coste energético 13.161 MJ; Emisión de CO2 0.745 kg; Código LER 17 06 04; Masa del elemento 0.42 kg; Volumen 0.0007 m3
Residuos:
- embalaje: re170203 Plástico. (componente de residuo); rendimiento 0.024 kg; Código LER 17 02 03; Masa del elemento 1 kg; Volumen 0.001667 m3

**mt16pdg012a** Ud Brida de plástico, para fijación de aislamiento acústico de bajadas
Datos técnicos: Coste energético 0.184 MJ; Emisión de CO2 0.009 kg; Código LER 17 02 03; Masa del elemento 0.0019 kg; Volumen 0.000003 m3

**mt16aaa030** m Cinta autoadhesiva para sellado de juntas
Datos técnicos: Coste energético 0.339 MJ; Emisión de CO2 0.017 kg; Código LER 17 06 04; Masa del elemento 0.0025 kg; Volumen 0.000004 m3
Residuos:
- embalaje: re170203 Plástico; rendimiento 0.001 kg
