# Imprimación de radier en contacto con el terreno, con geocompuesto de bentonita de sodio

- Propiedad del archivo: CYPE Ingenieros S.A.
- Formato: FIEBDC-3/2016
- Programa: Generador de precios de la construcción. CYPE Ingenieros, S.A.
- Fecha: 17/05/2024
- Ámbito geográfico: Chile
- Divisa: CHL
- Costes indirectos: 3 %
- Gastos generales: 13 %
- Beneficio industrial: 6 %
- IVA: 19 %

## N Aislamientos e imprimaciones

### NI Imprimaciones

#### NIS Radieres en contacto con el terreno

**NIS012** m² Imprimación de radier en contacto con el terreno, con geocompuesto de bentonita de sodio.
Imprimación de radier en contacto con el terreno, con geocompuesto de bentonita de sodio, de 6 mm de espesor, formado por un geotextil no tejido de polipropileno, de 200 g/m², 5 kg/m² de gránulos de bentonita de sodio natural y un geotextil tejido de polipropileno, de 110 g/m², colocado con solapes en la base del radier, sobre una capa de emplantillado de hormigón, fijado con puntas de acero, para evitar su desplazamiento, preparada para recibir directamente el hormigón del radier. Incluso bentonita granular, para el sellado de juntas en puntos singulares.
Criterio de valoración económica: El precio no incluye la capa de emplantillado de hormigón.
Incluye: Limpieza y preparación de la superficie. Extendido y fijación del geocompuesto. Relleno, con bentonita granular, del perímetro y de los encuentros con elementos pasantes.
Criterio de medición de proyecto: Superficie medida según documentación gráfica de Proyecto.
Criterio de medición de obra: Se medirá la superficie realmente ejecutada según especificaciones de Proyecto, incluyendo las entregas y los solapes.

| Código | Ud | Descripción | Rendimiento | Precio | Importe |
|---|---|---|---|---|---|
| mt08var015 | kg | Bentonita de sodio granular. (material) | 0.13 | 1057.16 | 137.431 |
| mt15iea010g | m² | Geocompuesto de bentonita de sodio, de 6 mm de espesor, formado por un geotextil no tejido de polipropileno, de 200 g/m², 5 kg/m² de gránulos de bentonita de sodio natural y un geotextil tejido de polipropileno, de 110 g/m². (material) | 1.15 | 4711.53 | 5418.260 |
| mt08var060 | kg | Puntas de acero de 20x100 mm. (material) | 0.1 | 5362.4 | 536.240 |
| mo032 | h | Maestro 1ª aplicador de productos impermeabilizantes. (mano de obra) | 0.159 | 8327.21 | 1324.026 |
| mo070 | h | Ayudante aplicador de productos impermeabilizantes. (mano de obra) | 0.159 | 6224.8 | 989.743 |
| % | % | Herramientas | 2 % | 8405.700 | 168.114 |
|  |  | Costes directos |  |  | 8573.814 |

Residuos:
- colocación: mt08var015 Bentonita de sodio granular; factor de residuo 0.007
- colocación: mt15iea010g; factor de residuo 0.03
- colocación: mt08var060 Puntas de acero de 20x100 mm; factor de residuo 0.0045

## Recursos

**mt08var015** kg Bentonita de sodio granular
Datos técnicos: Coste energético 0.100 MJ; Emisión de CO2 0.010 kg; Código LER 01 04 09; Masa del elemento 1 kg; Volumen 0.000625 m3

**mt15iea010g** m² Geocompuesto de bentonita de sodio
Datos técnicos: Coste energético 35.895 MJ; Emisión de CO2 1.222 kg; Código LER 17 06 04; Masa del elemento 5.75 kg; Volumen 0.009583 m3
Residuos:
- embalaje: re170203 Plástico. (componente de residuo); rendimiento 0.034 kg; Código LER 17 02 03; Masa del elemento 1 kg; Volumen 0.001667 m3

**mt08var060** kg Puntas de acero de 20x100 mm
Datos técnicos: Coste energético 9.830 MJ; Emisión de CO2 0.510 kg; Código LER 17 04 05; Masa del elemento 1 kg; Volumen 0.000476 m3
